# Neubau MFH, Heubeundstr. 19, Wäschenbeuren
Angebotsaufforderung (GAEB 90, DA83)
Währung: EUR
Auftraggeber: Gemeinde Wäschenbeuren

## Zusätzlicher Text
T e c h n i s c h e  E r l ä u t e r u n g e n
Zusätzliche technische Vorschriften
In den angegebenen Preisen muß enthalten sein:

Der betriebsfertige Einbau sämtlicher Materialien samt
allem Zubehör, wie Klein- und Befestigungsmaterial,
Rohrummantelungen für Wand- und Deckendurchführungen,
Schweiß- und Dichtungsmaterial, alle Form- und
Verbindungsstücke, das erforderliche Schlagen von Löchern in Stein und
Beton,das Setzen von Dübeln und Konsolen, soweit diese für die
Befestigung und Führung der Rohrleitungen und
Anlagenteile erforderlich sind, zusätzliches Stemmen
von Schlitzen und Durchbrüchen in kleinerem Umfang, alle
für die Ausführung der Leistungen erforderlichen Gerüste.

Die Fensterbrüstungen werden in Gasbetonmauerwerk ausgeführt. Daher sind
geeignete Dübel zur Befestigungen der HK-Konsolen in entsprechender
Position mit einzukalkulieren.

Durchführung der Druckprobe und Probeheizung,
Inbetriebnahme, Durchführung der Leistungsmessung und
ausführliche Einweisung des Bedienungspersonals.

Wasser- und Stromanschlüsse sind auf der Baustelle
vorhanden. Das Herstellen der Verbindungsleitungen bis
zur Verwendungsstelle ist Sache des Auftragnehmers.

Das Herstellen von Fundamenten, Wandschlitzen, Kanälen,
Mauer- und Deckendurchbrüchen laut Plan einschließlich
Wiederverschließen folgt bauseits. Nach
Auftragserteilung hat der Unternehmer sämtliche vorhandenen Unterlagen,
z.B.Berechnungen, Aussparungspläne usw. anzufordern und sorgfältig auf
ihre Richtigkeit und Vollständigkeit zu überprüfen. Abänderungswünsche
sind sofort schriftlich der Bauleitung mitzuteilen. Der Auftragnehmer
ist verpflichtet, den Projektingenieur bzw. den Auftraggeber
auf evtl. Mängel oder Undurchführbarkeiten der Pläne
schriftlich hinzuweisen oder Bedenken gegen angeordnete
Baumaßnahmen anzumelden. Zusätzliche Detail- und
Werkstattpläne,Verdrahtungspläne und dergleichen, die
zur Abwicklung der Montage, besonders zu einer
einwandfreien Ausführung notwendig sind, gehören zur
Auftragsleistung des Unternehmers.

Die Ausführung der Arbeiten, vor allem hinsichtlich der
Leitungsführung, ist laufen mit den beteiligten Firmen
(Sanitär, Lüftung, Elektro und dergl.) sowei der
Bauleitung zu koordinieren. Wird dies versäumt, so sind
ungünstig verlegte Leitungen und dergleichen kostenlos
zu ändern.

Die Leitungen im UG sind mittels Rohrschellen,
Aufhängungen oder Rohrträgern lösbar zu befestigen. Der
Abstand für Befestigungen für waagrechte Leitungen ist
so zu wählen, daß sich die Leitungen nicht durchbiegen
können. Für die senkrechten Leitungen sind pro Strang
und Stockwerk, ebenso nur die Heizkörper-Anschlußleitungen,
mindestens zwei Rohrschellen zu verwenden.
Schlag- und Spitzrohrschellen dürfen nicht verwendet
werden. Die Rohrschellen sind mit eingelegten
Filzstreifen oder Asbest-Ersatzstoffen zu versehen. Bei
Wand- oder Deckendurchbrüchen sind Überschubrohre oder
Rohrhülsen einzubauen.

Elektrische Anlagenteile werden vom Auftragnehemer
angeschlossen. Der Auftragnehmer hat die hierfür
erforderlichen Kabellisten zu liefern. Für die technisch
richtige Zusammenstellung und Funktion der im
Leistungsverzeichnis enthaltenen elektrischen Anlagenteile ist
der Auftragnehmer verantwortlich.

Wärmeerezugung
Es wird eine Luft-WP und ein Spitzelastkessel eingebaut..

Wärmebedarf

Der Wärmebedarf ist nach EN 12831 für
eine tiefste Außentemperatur von -14°C, normale Lage,
windschwache Gegend zu ermitteln.

Heizsystem

Die Heizungsanlage ist, 40/30°C, geschlossene Anlage gem. DIN 4751,
Blatt 2, als FB-Heizung auszuführen

Rohrleitungsführung

Die Leitungsführung ist aus den Plänen zu entnehmen
oder ergibt sich vor Ort. Dies ist aber gemeinsam mit dem
Architekten, dem Fachingenieur und dem Bauherren
abzuklären.

Dämmung

Die Dämmung der Rohrleitungen und Armaturen hat nach
der Energieeinsparverordnung in der während der
Ausführung aktuellsten Fassung zu erfolgen.

## Zusätzlicher Text
Erklärung des Bieters
1. Der Bieter ist verpflichtet, die beschriebene Leistungen auf ihre fachliche Richtigkeit und nach dem
  Stand der Technik zu überprüfen. Enthalten die Verdingungs- bzw. Ausschreibungsunterlagen nach Auffassung des Bieters Unklarheiten, die die Preisermitlung beeinflussen, so hat der Bieter den Auftraggeber
  vor der Angebotsabgabe schriftlich darauf hinzuweisen.
  Der Bieter ist verpflichtet, sich vor der Preisangabe
  an der Baustelle über die örtlichen Verhältnisse, die
  Ausführungsmöglichkeiten, die Lagerplätze, die Zu-
  fahrtswege usw., sowie über die vorhandenen Pläne
  genau zu informieren.
  Keinesfalls kann er nach Auftragserteilung geltend
  machen, daß er in Unkenntnis oder Irrtum seine Angebotspreise errechnet habe.
2. Nach Prüfung der Ausschreibungsunterlagen
  und der Verhältnisse an der vorgesehenen Baustelle
  erklärt sich der Bieter bereit, die in der vorstehenden Leistungsbeschreibung beschriebenen Leistungen zu den eingesetzten Preisen auszuführen.
3. Der Bieter erfüllt regemäßig die gesetzliche Pflicht
  zur Zahlung der Bundes-, Landes- und Gemeindesteuern,
  sowie der Beiträge zur Sozialversicherung, und weist
  bei Auftragserteilung ohne Aufforderung eine ausreichende Haftpflichtversicherung nach.
4. Die Lohntarifabkommen und alle zum Schutze der Arbeitnehmer erlassenen Vorschriften, besonders die Vorschriften des Jugendarbeitsschutzgesetzes, werden vom
  Bieter eingehalten.
5. Die Baustelle wird entsprechend Erfordernis mit
  entsprechender Anzahl an Monteuren besetzt.
  Eine nicht ausreichende Baustellenbesetzung
  begründet den Verzug im Sinne der VOB.
6. Auftragsweitergabe ist nicht statthaft.
7. Falls einige Positionen nicht genau mit den Angaben
  der VOB übereinstimmen, gilt das Leistungsverzeichnis
  auch bei Mischpreisen.
  Der Bieter stimmt dieser Änderung ausdrücklich zu und
  leitet hieraus keine Nachforderungen ab. Er bestätigt
  mit der Abgabe des Leistungsverzeichnis, daß er die
  Preise einschließlich aller mit aufgeführten
  Leistungen kalkuliert hat.
8. Der Bieter anerkennt die Ausschreibungsunterlagen
  mit seiner Unterschrift unter dem
  Angebot ausdrücklich.
9. Der Bieter ist damit einverstanden daß evtl. Teilleistungen
  aus dem Angebot entnommen werden.

## Heizung LV
Datum: 14.02.23

*Hinweis*
Beschreibung
Gegenstand der Ausschreibung ist der Neubau eines
Mehrfamilienwohnhauses.
Anzahl der Wohneinheiten: 13 Wohnungen
Das Gebäude wird mittels Gasbrenwertkessel und einer
Luft-Wärmepumpe beheizt. Die Warmwasserbereitung
erfolgt über eine Frischwasserstation. Der Hauswasseranschlußstation ist im UG untergebracht. Die Beheizung
erfolgt über eine FB-Heizung mit Einzelraumregelung.
Zähleinrichtung zum späteren Einbau von
Wärmemengenzähler und KW- und WW-Zähler müssen
vorgehalten werden.
Lager- und Abstellflächen stehen innerhalb des Gebäude
begrenzt zur Verfügung. Erforderlichenfalls sind
seitens des AN Lagercontainer auf dem Parkplatz zu
stellen. Abschließbare/bewachte Lagerstätten können
nicht zur Verfügung gestellt werden.
Hinweis zur Leistungsbeschreibung:
Grundsätzlich kann für alle Positionen Gleichwertiges
angeboten werden. Eindeutige Fabrikats- und
Typenangaben sind bei der jeweiligen Position zu
vermerken. Technische Datenblätter sind dem Angebot als
Anlage beizulegen.
Die Bewertung der Gleichwertigkeit obliegt der
Bauherrschaft bzw. dem beauftragten Fachingenieur.

### Titel 01 Wärmeerzeugung

**01.010 Luft/Wasser-Waermepumpe, Z015200 Vitocal 200-A AWO-E-AC 201.A16**
VIESSMANN Vitocal 200-A
Typ:  AWO-E-AC 201.A16
Mit max. Heizleistung (A7/W35):14,7 kW
Luft/Wasser-Waermepumpe,
Monoblock-Ausfuehrung mit Aussen- und
Monoblock-Inneneinheit fuer Heizung,
Kuehlung und Trinkwassererwaermung
- Geringe Betriebskosten durch hohen COP
(Coefficient of Performance)
- Leistungsregelung und DC-Inverter fuer
hohe Effizienz im Teillastbetrieb
- Max. Vorlauftemperatur bis 60 ^C bei
-10 ^C Aussentemperatur
- Kompakte Monoblock-Inneneinheit mit
Hocheffizienz-Umwaelzpumpe,
3-Wege-Umschaltventil,
Heizwasser-Durchlauferhitzer,
Sicherheitsgruppe und Regelung
- Einfach zu bedienende Vitotronic
Regelung mit Klartext- und
Grafikanzeige
- Komfortabel durch reversible
Ausfuehrung, die Heizen und Kuehlen
ermoeglicht.
- Optimierte Nutzung des selbsterzeugten
Stroms von Photovoltaikanlagen
- COP optimierte Kaskadenfunktion fuer
bis zu 5 Waermepumpen
- Besonders leise im Betrieb durch
Advanced acoustics design (AAD)
- Internetfaehig durch Vitoconnect
(Zubehoer) fuer Bedienung und Service
ueber Viessmann Apps
Lieferumfang/Ausstattung
Modulierende Waermepumpe in
Monoblock-Ausfuehrung, bestehend aus
Aussen- und Inneneinheit fuer Heizung,
Kuehlung und Trinkwassererwaermung.
Ausseneinheit fuer Boden- oder
Wandmontage:
Mit DC-Inverter-Technologie zur
stufenlosen Leistungsregelung fuer einen
optimalen Betrieb unter allen
Betriebsbedingungen. Geraeusch- und
schwingungsarm durch drehzahlgeregelten
Scroll-Verdichter und Advanced Acoustics
Design (AAD). Mit elektronischem
Expansionsventil zur Erhoehung der
Jahresarbeitszahl und
drehzahlgesteuertem Axialventilator.
Energieeffiziente Abtauung ueber
Kaeltekreisumkehr. Korrosionsbestaendiger,
wasserabweisender Verdampfer mit Blue
Fin-Beschichtung. Mit geschwungenen
Verdampferlamellen zur Erhoehung der
Effizienz. Mit Kaeltemittel R410A. Mit
effizientem asymmetrischen
Edelstahl-Plattenwaermetauscher
(1.4401/1.4301) zur Waermeabgabe an das
Heizsystem.
Inneneinheit fuer Wandmontage:
Mit eingebauter
Hocheffizienz-Umwaelzpumpe fuer Heizkreis,
stroemungsguenstigem Gussblock mit
3-Wege-Umschaltventil
(Heizen/Trinkwassererwaermung) und
integriertem
Heizwasser-Durchlauferhitzer. Mit
integriertem Stroemungswaechter und
Sicherheitsgruppe.
Verbindung zwischen Aussen- und
Inneneinheit mit hydraulischen
Anschluss-Sets (Zubehoer) herstellen.
Mit witterungsgefuehrter, digitaler
Waermepumpenregelung Vitotronic 200, Typ
WO1C. Fuer Anlagen mit 1 Heizkreis ohne
Mischer und/oder - in Verbindung mit
Erweiterungssaetzen (Zubehoer) - max. 2
Heizkreisen mit Mischer. Regelung eines
geeigneten Wohnungslueftungsgeraets. Mit
Speichertemperaturregelung fuer einen
Speicher-Wassererwaermer. Zeitprogramme
fuer die Heizkreise, Trinkwassererwaermung
und Zirkulationspumpe getrennt
einstellbar. Mit Ansteuerung eines
zusaetzlichen Waermeerzeugers (z. B.
Oel-/Gas-Heizkessel). Mit
Hybrid-Pro-Control
zur
optimalen Regelung der Waermepumpe in
Verbindung mit dem
externen
Waermeerzeuger, nach oekologischen oder
oekonomischen Gesichtspunkten.
Aussentemperatursensor sowie Vorlauf- und
Ruecklauftemperatursensor Sekundaerkreis
im Lieferumfang. Mit integrierter
Optimierung des Eigenenergieverbrauchs
fuer Strom der Photovoltaikanlage, in
Verbindung mit Energiezaehler (Zubehoer).
Die Vitotronic 200 enthaelt:
- Netzschalter, Betriebs- und
Stoerungsanzeige, Optolink
Laptop-Schnittstelle und Bedienteil.
Einfache Bedienung mittels grafischem
Display mit Klartextunterstuetzung,
grosser Schrift und kontrastreicher
schwarz/weiss-Darstellung sowie
kontextbezogener Hilfe.
- Einstellung von Betriebsarten, Party-
und Sparbetrieb, Ferienprogramm,
Raumtemperatur und
Trinkwassertemperatur sowie Abfragen
von Temperaturen. Mit
bedarfsabhaengigem Ausschalten der
Heizkreispumpen sowie
Sommersparschaltung und variabler
Heizgrenze. Mit automatischer
Sommer-/Winterzeitumschaltung,
Wartungsmeldung und kontrollierter
Estrichtrocknung. Mit Diagnosesystem,
Betriebstagebuch und Ausgang
Sammelstoermeldung.
- COP-optimierte Kaskadenfunktion fuer
bis zu 5 Waermepumpen ueber LON ist
moeglich (Zubehoer erforderlich).
- Fernbedienbar ueber KM-BUS mit Vitotrol
200-A (Zubehoer) oder ueber Funk mit
Vitotrol 200-RF (Zubehoer) - Anbindung
ueber Funk-Basis (Zubehoer).
Fernbedienung und Ueberwachung des
Geraets mit der ViCare App in
Verbindung mit Vitoconnect, Typ OPTO
(Zubehoer, Anbindung ueber Optolink) und
bauseitigem Internetzugang ueber WLAN.
Einbindung in uebergeordnetes
Leitsystem mit Vitogate 200, Typ KNX
(Zubehoer) - Anbindung ueber LON.
Datenaustausch mit bis zu 32
Heizkreisregelungen Vitotronic 200-H
ueber LON ist moeglich.
- Fuer die Funktionen
Schwimmbadbeheizung, externe
Betriebsprogramm-Umschaltung mit
Wirkung auf einen oder mehrere
Heizkreise, externe Anforderung,
externes Sperren und Vorgabe der
Heizwasser-Solltemperatur ueber
externes 0-10 V-Signal ist die
Erweiterung EA1 (Zubehoer)
erforderlich.
Farbe:
- Ausseneinheit:  Vitosilber
- Inneneinheit:  Vitopearlwhite
Leistungsdaten nach
EN
14511 im Heizbetrieb
Bei Betriebspunkt A2/W35:
- Nenn-Waermeleistung:  7 kW
- Elektr. Leistungsaufnahme:  1,8 kW
- Leistungszahl (COP):  3,9
Bei Betriebspunkt A7/W35:
- Nenn-Waermeleistung:  10,1 kW
- Elektr. Leistungsaufnahme:  2,0 kW
- Leistungszahl (COP):  5
Bei Betriebspunkt A -7/W35:
- Nenn-Waermeleistung:  11,6 kW
- Elektr. Leistungsaufnahme:  3,9 kW
- Leistungszahl (COP):  3,0
Leistungsdaten nach
EN
14511 im Kuehlbetrieb
Bei Betriebspunkt A35/W18:
- Kuehlleistung:  9,2 kW
- Elektr. Leistungsaufnahme:  2,3 kW
- Leistungszahl (EER):  4,0
Lufteintrittstemperatur Heizbetrieb:
- Lufttemperatur min.:  -20 ^C
- Lufttemperatur max.:  35 ^C
Lufteintrittstemperatur Kuehlbetrieb:
- Lufttemperatur min.:  10 ^C
- Lufttemperatur max.:  45 ^C
Heizwasser (Sekundaerkreis):
- Max. externer Druckverlust (RFH) bei
Mindestvolumenstrom:  500 mbar
- Max. externer Druckverlust (RFH) bei
Mindestvolumenstrom:  50 MPa
- Max. Vorlauftemperatur:  60 ^C
- Zul. Betriebsdruck:  3 bar
- Zul. Betriebsdruck:  0,3 MPa
Elektrische Werte Ausseneinheit:
- Nennspannung Verdichter:
3/N/PE 400 V/50 Hz
- Anlaufstrom Verdichter:  5 A
Elektrische Werte Inneneinheit:
- Nennspannung Regelung:
1/N/PE 230 V/50 Hz
- Absicherung intern:  T 6,3 A
- Elektr. Leistungsaufnahme
Sekundaerpumpe (PWM):  60 W
- Energieeffizienzindex (EEI)
Sekundaerpumpe:  ? 0,2
Heizwasser-Durchlauferhitzer
- Nennspannung:  1/N/PE 230 V/50 Hz
oder
- Nennspannung:  3/N/PE 400 V/50 Hz
- Heizleistung:  9 kW
Kaeltemittel R410A:
- Kaeltemittelfuellmenge:  2,4 kg
- Treibhauspotenzial (GWP):  1924
- CO2-Aequivalent:  4,6 t
Abmessungen Ausseneinheit:
- Laenge:  546 mm
- Breite:  1.109 mm
- Hoehe:  1.377 mm
- Gewicht:  153 kg
Abmessungen Inneneinheit:
- Laenge:  370 mm
- Breite:  450 mm
- Hoehe:  880 mm
- Gewicht:  41 kg
Anschluesse:
- Heizwasservorlauf:  G 1 1/4
- Heizwasserruecklauf:  G 1 1/4
- Vorlauf Speicher-Wassererwaermer:
G 1 1/4
Technische Daten zur Bestimmung der
Energieeffizienzklasse (ErP-Label):
Waermepumpe:
Niedertemperaturanwendung bei
durchschnittlichen Klimaverhaeltnissen:
- Jahreszeitbedingte
Raumheizungs-Energieeffizienzklasse:
A++
- Jahreszeitbedingte
Raumheizungs-Energieeffizienz: 172 %
- Waermenennleistung:  6 kW
- Jaehrlicher Energieverbrauch: 2637 kWh
Mitteltemperaturanwendung bei
durchschnittlichen Klimaverhaeltnissen:
- Jahreszeitbedingte
Raumheizungs-Energieeffizienzklasse:
A++
- Jahreszeitbedingte
Raumheizungs-Energieeffizienz: 125 %
- Waermenennleistung:  6 kW
- Jaehrlicher Energieverbrauch: 3605 kWh
Niedertemperaturanwendung bei kaelteren
Klimaverhaeltnissen:
- Jahreszeitbedingte
Raumheizungs-Energieeffizienz: 139 %
- Waermenennleistung:  5 kW
- Jaehrlicher Energieverbrauch: 3602 kWh
Mitteltemperaturanwendung bei kaelteren
Klimaverhaeltnissen:
- Jahreszeitbedingte
Raumheizungs-Energieeffizienz: 106 %
- Waermenennleistung:  5 kW
- Jaehrlicher Energieverbrauch: 4849 kWh
Niedertemperaturanwendung bei waermeren
Klimaverhaeltnissen:
- Jahreszeitbedingte
Raumheizungs-Energieeffizienz: 211 %
- Waermenennleistung:  3 kW
- Jaehrlicher Energieverbrauch: 799 kWh
Mitteltemperaturanwendung bei waermeren
Klimaverhaeltnissen:
- Jahreszeitbedingte
Raumheizungs-Energieeffizienz: 138 %
- Waermenennleistung:  3 kW
- Jaehrlicher Energieverbrauch: 1085 kWh
Schallleistungspegel:
- Schallleistungspegel Aussen:  54 dB
- Schallleistungspegel Innen:  39 dB
Temperaturregler:
- Temperaturregler Klasse:  II
- Beitrag Raumheizungs-Energieeffizienz:
2 %
Energieeffizienz Verbund (Heizung):
136 %
Energieeffizienzklasse Verbund
(Heizung):  A++
einschl. Einbringung ins UG
angebotenes gleichwertiges Fabrikat nach Wahl des
Bieters:
Fab.: .....................
Typ : .....................
(Technische Unterlagen sind beizulegen wenn
abweichendes Fabrikat angeboten wird).
zu liefern und montieren
Menge: 1,000 ST

**01.020 ZK03836 Vitoconnect OPTO2**
Internet-Schnittstelle zum Fernbedienen
von Anlagen ueber das Internet ueber
ViCare App. Vitoconnect stellt eine
Verbindung mit dem Internet her.
Kommunikation:
- Ueber Optolink-Schnittstelle mit der
Kesselkreisregelung
- Ueber WLAN mit dem Internet
- Ueber EEBUS
Anschluesse:
- Netzanschlussleitung mit
Steckernetzteil
- USB fuer Verbindungsleitung
Optolink-Anschluss
- WLAN-Kommunikation zur Verbindung mit
dem Internet
Lieferumfang:
- Internet-Schnittstelle zur Wandmontage
- Steckernetzteil mit Anschlussleitung
und Rundstecker (1,5 m lang)
- Verbindungsleitung mit Optolink/USB
(WLAN-Modul/Kesselkreisregelung, 3 m
lang)
Hinweise!:
- Vor der Inbetriebnahme sind die
Systemvoraussetzungen fuer die
Kommunikation ueber das lokale
IP-Netzwerk/WLAN zu pruefen.
- Port 443 (HTTPS) und Port 123 (NTP)
muessen geoeffnet und die SSID muss
sichtbar sein. Versteckte WLAN koennen
nicht verbunden werden.
- Die MAC-Adresse ist auf dem Etikett
des Geraets abgedruckt.
- Fuer den Betrieb der Vitoconnect ist
ein freier Internetanschluss mit
Datenflatrate (zeit- und
volumenunabhaengiger Pauschaltarif)
empfohlen.
angebotenes gleichwertiges Fabrikat nach Wahl des
Bieters:
Fab.: .....................
Typ : .....................
(Technische Unterlagen sind beizulegen wenn
abweichendes Fabrikat angeboten wird).
zu liefern und montieren
Menge: 1,000 St

**01.030 ZK03206 Kugelhahn mit Filter**
Kugelhahn mit Filter (G 1 1/4)
Kugelhahn mit integriertem Wasserfilter
aus Edelstahl. Zum Einbau in den
Heizwasserruecklauf und Schutz des
Verfluessigers vor Verschmutzung.
einschl. Anschlussverschraubungen und Dichtungen
angebotenes gleichwertiges Fabrikat nach Wahl des
Bieters:
Fab.: .....................
Typ : .....................
(Technische Unterlagen sind beizulegen wenn
abweichendes Fabrikat angeboten wird).
zu liefern und montieren
Menge: 1,000 St

**01.040 ZK02938 Anschluss-Set Bodenmontage**
Anschluss-Set zur Verbindung der
Waermepumpen Ausseneinheit mit einem
hydraulischen Anschluss- Set.
angebotenes gleichwertiges Fabrikat nach Wahl des
Bieters:
Fab.: .....................
Typ : .....................
(Technische Unterlagen sind beizulegen wenn
abweichendes Fabrikat angeboten wird).
zu liefern und montieren
Menge: 1,000 St

**01.050 7521274 Hydr. Anschluss-Set DN2 x 32 ...**
Bestehend aus:
- Vor- und Ruecklauf 2 x PB 40 x 3,7 in
einem Rohr, waermegedaemmt.
- Uebergangsverschraubungen DN 32 auf R1
1/4 (AG).
Laenge der Leitung 10 m.
angebotenes gleichwertiges Fabrikat nach Wahl des
Bieters:
Fab.: .....................
Typ : .....................
(Technische Unterlagen sind beizulegen wenn
abweichendes Fabrikat angeboten wird).
zu liefern und montieren
Menge: 1,000 St

**01.060 ZK05186 Designverkleidung Konsole**
- Fuer ebenerdige Aufstellung
- Aus Aluminiumprofilen und Design
Verkleidungselementen aus verzinktem
Stahlblech
- Farbe Vitosilber
- Abmessungen: Hoehe 295 mm, Breite 1.105
mm, Laenge 560 mmangebotenes gleichwertiges Fabrikat
nach Wahl des Bieters:
Fab.: .....................
Typ : .....................
(Technische Unterlagen sind beizulegen wenn
abweichendes Fabrikat angeboten wird).
zu liefern und montieren
Menge: 1,000 St

**01.070 ZK05187 Designverkleidung Bodenanschluss**
- Fuer Bodenmontage zur Verkleidung von
unter Erdniveau verlegten
hydraulischen Leitungen
- Aus verzinktem Stahlblech
- Farbe Vitosilber
- Abmessungen: Hoehe 555 mm, Breite 249
mm, Laenge 281 mm
angebotenes gleichwertiges Fabrikat nach Wahl des
Bieters:
Fab.: .....................
Typ : .....................
(Technische Unterlagen sind beizulegen wenn
abweichendes Fabrikat angeboten wird).
zu liefern und montieren
Menge: 1,000 St

**01.080 ZK04098 Begleitheizung fuer Kondensatw...**
Zum Frostschutz fuer die
Kondenswasserwanne der Ausseneinheit. Nur
bei Ablauf des Kondenswassers ueber einen
Schlauch.
Begleitheizung (2,5 m lang),
Kondenswasser-Ablaufwinkel,
Verschluss-Stopfen und Halteclips zur
Befestigung der Begleitheizung an der
Kondenswasserwanne.
einschl. sämtlicher elektrischer Anklemmarbeiten inkl.
erforderlichen Kleinteilen wie Anschlussdosen, usw.
angebotenes gleichwertiges Fabrikat nach Wahl des
Bieters:
Fab.: .....................
Typ : .....................
(Technische Unterlagen sind beizulegen wenn
abweichendes Fabrikat angeboten wird).
zu liefern und montieren
Menge: 1,000 St

**01.090 ZK02933 Abdeckkappen-Set**
Zum Verblenden der Fussschienen-Oeffnungen
der Ausseneinheit.
angebotenes gleichwertiges Fabrikat nach Wahl des
Bieters:
Fab.: .....................
Typ : .....................
(Technische Unterlagen sind beizulegen wenn
abweichendes Fabrikat angeboten wird).
zu liefern und montieren
Menge: 1,000 St

**01.100 ZK05189 Designverkleidung Schutzgitter**
*** Bedarfsposition ohne GB
Design-Verkleidung Schutzgitter
Zur Abdeckung der Rueckseite der
Ausseneinheit
- Aus verzinktem Stahlblech
- Farbe vitosilber
- Abmessungen Hoehe: 624 mm, Breite 794
mm, Laenge 25 mm
Bei Ausseneinheiten mit zwei Ventilatoren
werden 2 Stueck benoetigt.
angebotenes gleichwertiges Fabrikat nach Wahl des
Bieters:
Fab.: .....................
Typ : .....................
(Technische Unterlagen sind beizulegen wenn
abweichendes Fabrikat angeboten wird).
zu liefern und montieren
Menge: 2,000 St

**01.110 ZK04657 Schlammabscheider mit Magnet ...**
zur Beseitigung magnetischer und
nichtmagnetischer Schmutzpartikel (ab 5
?m) aus Heiz- und Kuehlkreislaeufen.
- Mit abnehmbarem Magnet (im Reinigungsmodus)
- Mit Ablasshahn zur Beseitigung der
aufgefangenen Schlamm- und
Magnetpartikel; auch moeglich waehrend
des Anlagenbetriebes.
- Mit drehbarem Anschlussmechanismus;
Einbau in horizontal, vertikal und
diagonal verlaufenden Leitungen
moeglich
- Mit Waermedaemmung nach EnEV, bestehend
aus zwei EPP-Halbschalen.
- Einsetzbares Medium: Wasser oder
Glykol-Wasser-Gemisch bis 50/50%
Anschluss Rp:  1 1/4
Gehaeuse:  Messing
Einbaulaenge (ohne Waermedaemmung):128 mm
Max. Betriebsdruck:  10 bar
Max. Betriebstemperatur:  110 ^C
Max. Durchsatz:  3,6 m?/h
einschl. Anschlussverschraubungen und Dichtungen
angebotenes gleichwertiges Fabrikat nach Wahl des
Bieters:
Fab.: .....................
Typ : .....................
(Technische Unterlagen sind beizulegen wenn
abweichendes Fabrikat angeboten wird).
zu liefern und montieren
Menge: 1,000 St

**01.120 7663174 KFE-Hahn Simplex 1/2"**
Messing vernickelt mit Aussengewinde,
selbstdichtend. Mit Verschlusskappe und
Schlauchtuelle. Nenndruck PN 10 und
Betriebstemperatur bis 110 ^C.
angebotenes gleichwertiges Fabrikat nach Wahl des
Bieters:
Fab.: .....................
Typ : .....................
(Technische Unterlagen sind beizulegen wenn
abweichendes Fabrikat angeboten wird).
zu liefern und montieren
Menge: 4,000 St

**01.130 7438702 Temperatursensor NTC 10k**
(NTC 10 kOhm)
Zur Erfassung einer Temperatur in einer
Tauchhuelse. Mit Anschlussleitung (5,8 m
lang) und Stecker.
angebotenes gleichwertiges Fabrikat nach Wahl des
Bieters:
Fab.: .....................
Typ : .....................
(Technische Unterlagen sind beizulegen wenn
abweichendes Fabrikat angeboten wird).
zu liefern und montieren
Menge: 3,000 St

**01.140 7426463 Vorlauftemperatursensor NTC N...**
Anlegetemperatursensor (NTC 10 kOhm)
Zur Erfassung einer Temperatur an einem
Rohr. Mit Anschlussleitung (5,8 m lang)
und Stecker.
angebotenes gleichwertiges Fabrikat nach Wahl des
Bieters:
Fab.: .....................
Typ : .....................
(Technische Unterlagen sind beizulegen wenn
abweichendes Fabrikat angeboten wird).
zu liefern und montieren
Menge: 1,000 ST

**01.150 7197797 STB Fussbodenheizung 65^C**
Sicherheitstemperaturbegrenzer
Mit Anschlussleitung (4,2 m lang),
Stecker und Temperaturbegrenzung 65 ^C.
angebotenes gleichwertiges Fabrikat nach Wahl des
Bieters:
Fab.: .....................
Typ : .....................
(Technische Unterlagen sind beizulegen wenn
abweichendes Fabrikat angeboten wird).
zu liefern und montieren
Menge: 1,000 ST

**01.160 7506157 PV Energiezaehler 3-phasig**
Energiezaehler 3-phasig
Mit serieller Modbus-Schnittstelle. Zur
optimalen Nutzung des von
Photovoltaikanlagen erzeugten Stroms
durch die Waermepumpe.
angebotenes gleichwertiges Fabrikat nach Wahl des
Bieters:
Fab.: .....................
Typ : .....................
(Technische Unterlagen sind beizulegen wenn
abweichendes Fabrikat angeboten wird).
zu liefern und montieren
Menge: 1,000 ST

**01.170 CU3A040 Vitocrossal 300 45 kW, Gas-Brennwertkessel**
VIESSMANN Vitocrossal 300, Typ CU3A
mit MatriX-Strahlungsbrenner.
Nenn-Waermeleistungsbereich bei:
- 50/30^C:  12,0 - 45 kW
- 80/60^C:  10,9 - 41,6 kW
- Jahresbedingte
Raumheizungsenergie-Effizienz bis 94 %
(Hs) (Label A)
- Inox-Crossal-Waermetauscherflaeche aus
Edelstahl Rostfrei fuer eine effiziente
Brennwertnutzung -
Selbstreinigungseffekt durch glatte
Edelstahloberflaechen
- Modulierender MatriX-Gasbrenner mit
grossem Modulationsbereich bis herunter
auf 20 % fuer besonders geraeuscharmen,
wirtschaftlichen sowie
umweltschonenden Betrieb
- Lambda Pro Control
Verbrennungsregelung fuer alle Gasarten
-Gebuehreneinsparung durch Verlaengerung
der Ueberpruefungsintervalle auf 3 Jahre
- Gute Regelbarkeit und sichere
Uebertragung der Waerme durch weite
Wasserwaende und grossen Wasserinhalt
- Einfach zu bedienende Vitotronic
Regelung mit Klartext- und
Grafikanzeige
- Raumluftunabhaengiger oder
raumluftabhaengiger Betrieb
- Internetfaehig durch Vitoconnect
(Zubehoer) fuer Bedienung und Service
ueber Viessmann App
Heizkessel mit senkrecht angeordneten
Inox-Crossal Heizflaechen aus Edelstahl,
fuer gleitend abgesenkte
Kesselwassertemperatur. Geeignet fuer
raumluftabhaengigen und
raumluftunabhaengigen Betrieb. Extrem
niedrige Schadstoff-Emissionen durch
modulierenden MatriX-Gasbrenner. Grosser
Wasserinhalt fuer geringe Taktung und
Direktanschluss grosser Heizkreise.
Kesselkoerper allseitig waermegedaemmt
durch eine hochwirksame
Verbundwaermedaemmung. Leichte und
zeitsparende Montage der
Kesselverkleidung ohne Spezialwerkzeug
mit Fastfix-Montagesystem.
Kesselverkleidung aus Stahlblech,
epoxidharzbeschichtet, Farbe vitosilber.
Mit witterungsgefuehrter Kessel- und
Heizkreisregelung Vitotronic 200 (Typ
KW6B) fuer den Betrieb mit gleitend
abgesenkter Kesselwassertemperatur. Fuer
Heizungsanlagen mit einem direkt
angeschlossenen Heizkreis (ohne Mischer)
und/oder in Verbindung mit je einem
Erweiterungssatz fuer einen oder zwei
Heizkreis(e) mit Mischer. Zeitraeume fuer
die Heizkreise, Trinkwassererwaermung und
Zirkulationspumpe getrennt einstellbar.
Einfache Inbetriebnahme durch Plug and
Work-Funktion, Automatikfunktion fuer die
Anpassung der Zeitprogramme fuer die
Trinkwassererwaermung und
Zirkulationspumpe. Mit
Speichertemperaturregelung,
automatischer
Sommer-/Winterzeitumschaltung,
integriertem Diagnosesystem,
Wartungsmeldung und kontrollierter
Estrichtrocknung. Mit Aussen- und
Speichertemperatursensor.
Kesseltemperatursensor ist im Heizkessel
eingebaut. Externe Geraete werden ueber
Rast 5-Systemstecker angeschlossen. Die
Vitotronic 200 enthaelt: Anlagenschalter,
elektronischen
Maximaltemperaturbegrenzer,
Temperaturwaechter und
Temperaturbegrenzer, Betriebs- und
Stoerungsanzeige,
Optolink-Laptop-Schnittstelle und
herausnehmbares Bedienteil,
Einstellungen fuer Betriebsarten, Party-
und Sparbetrieb, Ferienprogramm,
Schornsteinfegerpruefung,
bedarfsabhaengige Heizkreispumpen- und
Brennerabschaltung sowie
Sommersparschaltung und variable
Heizgrenze. Moeglichkeit zur Einstellung
fuer Raumtemperatur und
Trinkwassertemperatur und Abfrage von
Temperaturen. Einfache Bedienung mittels
grafischem Display mit
Klartextunterstuetzung, grosser Schrift
und kontrastreicher
schwarz/weiss-Darstellung sowie
kontextbezogener Hilfe. Fernbedienung
wahlweise ueber ViCare oder ViGuide in
Verbindung mit Vitoconnect (Zubehoer) und
bauseitigem Internetzugang moeglich.
Kommunikationsfaehig ueber LON-BUS
(Kommunikationsmodul LON, Zubehoer
erforderlich) mit:
- Heizkreisregelungen Vitotronic 200-H
- Vitogate 200, Typ KNX
kommunikationsfaehig mit uebergeordneten
Leitsystemen
Anschluss fuer externe
Betriebsprogramm-Umschaltung mit Wirkung
auf einen oder mehrere Heizkreise,
externe Anforderung, externes Sperren
und Vorgabe der
Kesselwasser-Solltemperatur ueber
externes 0-10 V-Signal (mit Erweiterung,
Zubehoer, moeglich).
In Verbindung mit dem
Solarregelungsmodul (Typ SM1, Zubehoer)
solare Trinkwassererwaermung und solare
Heizungsunterstuetzung. Anzeige des
Solarertrags und der Betriebszustaende
der Solaranlage an der Vitotronic
Regelung. Ein Kollektortemperatursensor
und ein Speichertemperatursensor gehoeren
zum Lieferumfang.
Lieferumfang/Ausstattung:
Kesselkoerper mit separat verpacktem
MatriX-Gasbrenner fuer Erd- und
Fluessiggas, Waermedaemmung und
Kesselkreisregelung Vitotronic 200, Typ
KW6B
Abmessungen:
- Laenge:  801 mm
- Breite:  660 mm
- Hoehe:  1.562 mm
- Gewicht:  155 kg
Inhalt Kesselwasser:  71 l
Zulaessiger Betriebsdruck:  3 bar
Abgasanschluss:  110 mm
Zuluftanschluss:  150 mm
Norm-Nutzungsgrad:  bis 98 % (Hs)
Technische Daten zur Bestimmung der
Energieeffizienzklasse (ErP-Label):
Heizkessel:
- Jahreszeitbedingte
Raumheizungs-Energieeffizienzklasse:
A
- Nenn-Waermeleistung:  42 kW
- Jahreszeitbedingte
Raumheizungs-Energieeffizienz: 94 %
- Jaehrlicher Energieverbrauch: 22353 kWh
- Schall-Leistungspegel:  53 dB
Temperaturregler:
- Temperaturregler Klasse:  II
- Beitrag Raumheizungs-Energieeffizienz:
2 %
Energieeffizienz Verbund (Heizung):96 %
Energieeffizienzklasse Verbund
(Heizung):  A
einschl. Einbringung ins UG
angebotenes gleichwertiges Fabrikat nach Wahl des
Bieters:
Fab.: .....................
Typ : .....................
(Technische Unterlagen sind beizulegen wenn
abweichendes Fabrikat angeboten wird).
zu liefern und montieren
Menge: 1,000 ST

**01.180 7452091 Erweiterung EA1**
Funktionserweiterung im Gehaeuse zur
Wandmontage. Ueber die Ein- und Ausgaenge
koennen bis zu 5 Funktionen realisiert
werden. Folgende Funktionen in
Verbindung mit Kessel- und
Heizkreisregelungen (soweit diese
unterstuetzt werden):
1 Analogeingang (0 bis 10 V):
- Vorgabe des
Kesselwassertemperatur-Sollwerts
3 Digitaleingaenge fuer:
- Externe Umschaltung des Betriebsstatus
fuer die Heizkreise 1 bis 3 getrennt
schaltbar
- Externes Sperren
- Externes Sperren mit Sammelstoermeldung
- Anforderung einer
Mindest-Kesselwassertemperatur
- Stoerungsmeldungen
- Kurzzeitbetrieb
Trinkwasserzirkulationspumpe
1 Schaltausgang (potenzialfreier
Wechsler) fuer:
- Ausgabe Sammelstoermeldung
- Ansteuerung Zubringerpumpe zu einer
Unterstation
- Ansteuerung
Trinkwasser-Zirkulationspumpe
- Signalisierung des reduzierten
Betriebs fuer einen Heizkreis
Folgende Funktionen in Verbindung mit
Waermepumpenregelungen (soweit diese
unterstuetzt werden):
1 Analogeingang (0 bis 10 V):
-Vorgabe des Vorlauftemperatur-Soll-
werts Sekundaerkreis
3 Digitaleingaenge fuer:
- Externe Umschaltung des Betriebsstatus
fuer die Heizkreise 1 bis 3 getrennt
schaltbar
- Externes Sperren
- Anforderung einer Mindest-Heizwasser-
temperatur
- Schwimmbecken-Temperaturregler 1
Schaltausgang (potenzialfreier
Wechsler) fuer:
- Ansteuerung Schwimmbadbeheizung
angebotenes gleichwertiges Fabrikat nach Wahl des
Bieters:
Fab.: .....................
Typ : .....................
(Technische Unterlagen sind beizulegen wenn
abweichendes Fabrikat angeboten wird).
zu liefern und montieren
Menge: 1,000 St

**01.190 7814681 Hilfsschuetz DIL R40/04 im Geh...**
Schaltschuetz im Kleingehaeuse:
- Mit 4 Oeffnern und 4 Schliessern
- Mit Reihenklemmen fuer Schutzleiter
angebotenes gleichwertiges Fabrikat nach Wahl des
Bieters:
Fab.: .....................
Typ : .....................
(Technische Unterlagen sind beizulegen wenn
abweichendes Fabrikat angeboten wird).
zu liefern und montieren
Menge: 2,000 St

**01.200 7143780 Kleinverteiler mit Armaturen**
Bestehend aus: Sicherheitsventil (3
bar), Manometer, Entluefter und
Waermedaemmung.
angebotenes gleichwertiges Fabrikat nach Wahl des
Bieters:
Fab.: .....................
Typ : .....................
(Technische Unterlagen sind beizulegen wenn
abweichendes Fabrikat angeboten wird).
zu liefern und montieren
Menge: 1,000 St

**01.210 7205935 Gewindeverschraubungen 1 1/4"**
Anschluesse: G 1 1/2 - R 1 1/4 (Innen) 2
Stueck, mit Dichtungen.
angebotenes gleichwertiges Fabrikat nach Wahl des
Bieters:
Fab.: .....................
Typ : .....................
(Technische Unterlagen sind beizulegen wenn
abweichendes Fabrikat angeboten wird).
zu liefern und montieren
Menge: 1,000 St

**01.220 7197451 Gas-Durchgangshahn 3/4 m.TAE**
Mit thermischem Sicherheitsabsperrventil
angebotenes gleichwertiges Fabrikat nach Wahl des
Bieters:
Fab.: .....................
Typ : .....................
(Technische Unterlagen sind beizulegen wenn
abweichendes Fabrikat angeboten wird).
zu liefern und montieren
Menge: 1,000 St

**01.230 Z015500 CO-Waechter m. Abschaltfunktion**
Zur Sicherheitsabschaltung des
Heizkessels bei Austritt von
Kohlenmonoxid.
angebotenes gleichwertiges Fabrikat nach Wahl des
Bieters:
Fab.: .....................
Typ : .....................
(Technische Unterlagen sind beizulegen wenn
abweichendes Fabrikat angeboten wird).
zu liefern und montieren
Menge: 1,000 St

**01.240 7334502 Service-Box 390 x 256 x 45 ve...**
Schutzbox, Farbe vitosilber, fuer
Servicemappe mit Anlagendrucksachen. Zur
Befestigung am Geraet oder an der Wand.
angebotenes gleichwertiges Fabrikat nach Wahl des
Bieters:
Fab.: .....................
Typ : .....................
(Technische Unterlagen sind beizulegen wenn
abweichendes Fabrikat angeboten wird).
zu liefern und montieren
Menge: 1,000 St

**01.250 7172612 Umwaelzpumpe Vi Yonos Para 30/6**
Umwaelzpumpe zur Speicherbeheizung
Hocheffizienz-Umwaelzpumpe Typ Wilo Yonos
Para 30/6 mit Rueckschlagklappe,
steckerfertig verdrahtet.
einschl. Anschlussverschraubungen und Dichtungen
einschl. sämtlicher elektrischer Anklemmarbeiten inkl.
erforderlichen Kleinteilen wie Anschlussdosen, usw.
angebotenes gleichwertiges Fabrikat nach Wahl des
Bieters:
Fab.: .....................
Typ : .....................
(Technische Unterlagen sind beizulegen wenn
abweichendes Fabrikat angeboten wird).
zu liefern und montieren
Menge: 1,000 ST

**01.260 7635125 Mischer 3-Wege VRG131, Rp 1 1/4"**
3-Wege-Mischer ESBE
Serie VRG131 aus Messing.
Anschluss:  Rp 1 1/4
Kvs:  16 m³/h
einschl. Anschlussverschraubungen und Dichtungen
einschl. sämtlicher elektrischer Anklemmarbeiten inkl.
erforderlichen Kleinteilen wie Anschlussdosen, usw.
angebotenes gleichwertiges Fabrikat nach Wahl des
Bieters:
Fab.: .....................
Typ : .....................
(Technische Unterlagen sind beizulegen wenn
abweichendes Fabrikat angeboten wird).
zu liefern und montieren
Menge: 1,000 St

**01.270 7635135 Stellmotor ARA661**
Stellmotor ESBE
Kompakter Stellmotor zum Betrieb von
Esbe 3-Wege-Mischer Typ VRG 131.
Einschliesslich Anbausatz und
Anschlussleitung (2 m lang).
Typ:  ARA 661
Steuerung durch 3-Punkt-Signal.
Manuelle Bedienung moeglich.
Schutzart:  IP 41
Schutzklasse:  2
Anzugsdrehmoment:  6 Nm
Nennspannung:  230 V/50 Hz
Laufzeit 90^:  120 s
einschl. sämtlicher elektrischer Anklemmarbeiten inkl.
erforderlichen Kleinteilen wie Anschlussdosen, usw.
angebotenes gleichwertiges Fabrikat nach Wahl des
Bieters:
Fab.: .....................
Typ : .....................
(Technische Unterlagen sind beizulegen wenn
abweichendes Fabrikat angeboten wird).
zu liefern und montieren
Menge: 1,000 St

**01.280 Z021917 Vitocell 100-B Typ CVBB 750L**
*** Bedarfsposition ohne GB
Typ:  CVBB
Senkrecht stehender
Speicher-Wassererwaermer mit zwei
Heizwendeln.
Zur Trinkwassererwaermung in Verbindung
mit Heizkesseln und Solaranlagen. Die
untere Heizwendel zum Anschluss von
Sonnenkollektoren, die obere Heizwendel
zum Anschluss eines Heizkessels.
Nach EN 12897 und DIN 4753 gebaut.
Erfuellt die Anforderungen des DVGW
Arbeitsblattes W 551. Fuer
Heizungsanlagen nach EN 12828.
Lieferumfang/Ausstattung:
- Speicher-Wassererwaermer mit separat
verpackter Waermedaemmung
- Ummantelung aus Polystyrol
- Stellfuesse
- Speicherzelle und Heizwendel aus Stahl
- Korrosionsgeschuetzt durch
Ceraprotect-Emaillierung
- Zusaetzlicher kathodischer Schutz durch
Magnesium-Schutzanode
- Klemmsystem fuer
Tauchtemperatursensoren/Temperaturregler/Thermometer
- 2 Flanschoeffnungen vorne: DN 180
- Einschraubwinkel mit Tauchhuelse fuer
Solarbetrieb
Farbe:  vitopearlwhite
Speicherinhalt:  750 l
Zulaessige Temperaturen:
- Heizwasservorlauf:  160 ^C
- Solarvorlauf:  160 ^C
- Trinkwasser:  95 ^C
Zulaessiger Betriebsdruck:
- Heizwasserseitig:  10 bar
- Solarseitig:  10 bar
- Trinkwasserseitig:  10 bar
Abmessungen mit Waermedaemmung:
- Laenge:  1062 mm
- Breite:  1110 mm
- Hoehe:  1897 mm
- Gewicht mit Waermedaemmung:  320 kg
Einbringmasse:
- Laenge:  790 mm
- Kippmass:  1980 mm
Technische Daten zur Bestimmung der
Energieeffizienzklasse (ErP-Label):
Speicher-Wassererwaermer:
- Energieeffizienzklasse:  B
- Warmhalteverluste:  95 W
- Inhalt:  750 l
- Nicht solarer Inhalt:  402 l
einschl., Einbringung ins UG
angebotenes gleichwertiges Fabrikat nach Wahl des
Bieters:
Fab.: .....................
Typ : .....................
(Technische Unterlagen sind beizulegen wenn
abweichendes Fabrikat angeboten wird).
zu liefern und montieren
Menge: 1,000 ST

**01.290 7180662 Sicherheitsgruppe DN20 10bar**
Sicherheitsgruppe nach DIN 1988, DN 20,
R1
Bestehend aus: Absperrventil,
Rueckflussverhinderer und Pruefstutzen,
Manometeranschluss-Stutzen und
Membran-Sicherheitsventil 10 bar.
angebotenes gleichwertiges Fabrikat nach Wahl des
Bieters:
Fab.: .....................
Typ : .....................
(Technische Unterlagen sind beizulegen wenn
abweichendes Fabrikat angeboten wird).
zu liefern und montieren
Menge: 1,000 ST

**01.300 Z021874 Vitocell 100-E, Typ SVPB 750 l**
*** Bedarfsposition ohne GB
VIESSMANN Vitocell 100-E
Typ:  SVPB
Heizwasser-Pufferspeicher fuer den
Einsatz in Heizungsanlagen mit
Solaranlagen, Waermepumpen oder
Festbrennstoffkesseln.
Nach EN 12897 und DIN 4753 gebaut. Fuer
Heizungsanlagen nach EN 12828.
Lieferumfang/Ausstattung:
- Heizwasser-Pufferspeicher aus Stahl
mit separat verpackter Waermedaemmung
- Ummantelung aus Polystyrol
- Stellfuesse
- 7 Vorlauf- und Ruecklaufanschluesse: R 2
(oben, mitte, unten)
- 5 Klemmsysteme am Speichermantel fuer
Tauchtemperatursensoren/Temperaturregler/Thermometer
Geeignet fuer bis zu 4 Thermometer zur
Erfassung der Temperaturschichtung.
Farbe:  vitopearlwhite
Speicherinhalt:  750 l
Zulaessige Temperatur:
- Heizwasservorlauf:  110 ^C
Zulaessiger Betriebsdruck:
- Heizwasserseitig:  6 bar
Abmessungen mit Waermedaemmung:
- Laenge:  1064 mm
- Breite:  1119 mm
- Hoehe:  1900 mm
- Gewicht mit Waermedaemmung:  132 kg
- Kippmass:  1890 mm
Technische Daten zur Bestimmung der
Energieeffizienzklasse (ErP-Label):
Heizwasser-Pufferspeicher:
- Energieeffizienzklasse:  -
- Warmhalteverluste:  93,8 W
- Inhalt:  750 l
einschl. Einbringung ins UG
angebotenes gleichwertiges Fabrikat nach Wahl des
Bieters:
Fab.: .....................
Typ : .....................
(Technische Unterlagen sind beizulegen wenn
abweichendes Fabrikat angeboten wird).
zu liefern und montieren
Menge: 1,000 St

**01.310 7595765 Thermometer**
*** Bedarfsposition ohne GB
Zum Einbau in die Waermedaemmung oder das
Vorderblech des
Speicher-Wassererwaermers.
angebotenes gleichwertiges Fabrikat nach Wahl des
Bieters:
Fab.: .....................
Typ : .....................
(Technische Unterlagen sind beizulegen wenn
abweichendes Fabrikat angeboten wird).
zu liefern und montieren
Menge: 4,000 St

**01.320 ZK01545 Waermedaemmkappen**
*** Bedarfsposition ohne GB
Waermedaemmkappen (6 Stueck)
Fuer ungenutzte Speicheranschluesse, R2
angebotenes gleichwertiges Fabrikat nach Wahl des
Bieters:
Fab.: .....................
Typ : .....................
(Technische Unterlagen sind beizulegen wenn
abweichendes Fabrikat angeboten wird).
zu liefern und montieren
Menge: 1,000 St

**01.330 7712973 HK gemischt PEWO Split Q DN32**
*** Bedarfsposition ohne GB
Heizkreismodul fuer Heizkreisverteiler
Split Q
- Stichmass 125 mm
- Anschluss G 1 ?
- Waermedaemmung
- PN 10
- 2 Kugelhaehne mit Thermometer
- Rueckschlagklappe
- Gemischt mit elektronisch geregelter
Pumpe
- 3-Wege-Mischer (Kvs 10) mit Stellmotor
230 V
- DN 32
- Grundfos UPMXL 25-125 Auto
- Volumenstrom max. 4 m³/h
einschl. Anschlussverschraubungen und Dichtungen
angebotenes gleichwertiges Fabrikat nach Wahl des
Bieters:
Fab.: .....................
Typ : .....................
(Technische Unterlagen sind beizulegen wenn
abweichendes Fabrikat angeboten wird).
zu liefern und montieren
Menge: 1,000 St

**01.340 7426463 Vorlauftemperatursensor NTC N...**
Anlegetemperatursensor (NTC 10 kOhm)
Zur Erfassung einer Temperatur an einem
Rohr. Mit Anschlussleitung (5,8 m lang)
und Stecker.
angebotenes gleichwertiges Fabrikat nach Wahl des
Bieters:
Fab.: .....................
Typ : .....................
(Technische Unterlagen sind beizulegen wenn
abweichendes Fabrikat angeboten wird).
zu liefern und montieren
Menge: 1,000 St

**01.350 7151729 Anlegetemperaturregler**
Anlegetemperaturregler
Als Temperaturwaechter
Maximaltemperaturbegrenzung fuer
Fussbodenheizung. Mit Anschlussleitung
mit Rast 5-System- stecker.
Einstellbereich: 30 bis 110 Grad C.
angebotenes gleichwertiges Fabrikat nach Wahl des
Bieters:
Fab.: .....................
Typ : .....................
(Technische Unterlagen sind beizulegen wenn
abweichendes Fabrikat angeboten wird).
zu liefern und montieren
Menge: 1,000 St

*Hinweis*
Betriebsfertiges Anschließen von
folgenden,
beschriebenen Feldgeräten:

**01.360 Wärmepumpe, Gas-Brennwertgerät und Regelungen einschl.**
der zugeordneten Fühler
Menge: 1,000 St

*Hinweis*
Hinweis:
Das Verlegen der Leitungenerfolgt bauseits.

**01.370 Inbetriebnahme,**
Inbetriebnahme der Regelung und der Wärmepumpe
Einregulierung und Abnahmeprotokoll
pauschal:
Menge: 1,000 St

**01.380 Wartung der Luft-WP**
*** Bedarfsposition ohne GB
Grundlage VDMA
Kosten für das erste Jahr.
Führen eines Wartungsbuches ist Pflicht.
pauschal:
Menge: 1,000 St

**01.390 Wartung der Brennwertkessel**
*** Bedarfsposition ohne GB
Grundlage VDMA
Kosten für das erste Jahr.
Führen eines Wartungsbuches ist Pflicht.
pauschal:
Menge: 1,000 St

**01.400 Gummiplatten als Geräteunterlage**
Größe: 50 x 250 x 22 mm
Fabrikat:
Type  :
Fabrikat der Planung: G + H
Type  : Mafund
angebotenes gleichwertiges Fabrikat nach Wahl des
Bieters:
Fab.: .....................
Typ : .....................
(Technische Unterlagen sind beizulegen wenn
abweichendes Fabrikat angeboten wird).
zu liefern und montieren
Menge: 10,000 St

**01.410 Heizkesselpodeste**
Heizkesselpodeste
  Hohe Festigkeit durch verzinkte Stahl-Trägerplatte
mit geschlossenen Ecken.
  Punktbelastung ca. 70 kp/cm² im Randbereich, in dem
das
Kesselpodest vollflächig auf dem Boden aufliegt,
Temperaturbeständigkeit 110° C,
Brandklasse nach DIN 4102 - B2
  Variabel einsetzbar z.B. als Unterbau für Maschinen
aller Art, Speicher,
Wärmepumpen,
  Ausgezeichnete Schalldämmung, Schallminderung von ca.
15dB
Größe: 1,2 x 1,2 m
Höhe: 8 cm
zu liefern und montieren
Menge: 1,000 St

*Hinweis*
Anschluß Kondensat

**01.420 HT-Rohr DN 50**
einschließlich Rohrschellen
zu liefern und verlegen
Menge: 12,000 lfdm

**01.430 HT Bögen DN 50**
alle Winkelgrade
zu liefern und verlegen
Menge: 8,000 St

**01.440 T-Stücke aus HT**
DN 50
zu liefern und verlegen
Menge: 4,000 St

**01.450 Reduzierung aus HT-Rohr**
DN 100/DN 50
zu liefern und montieren
Menge: 4,000 St

**01.460 Sifontrichter**
Trichter mit Sifon 1 1/4"
einschl. Rohrschelle
zu liefern und zu montieren
Menge: 1,000 St

**01.470 Füllschlauch 1/2"**
mit erforderlichen
Klemmen, zum Füllen und Entleeren der
Anlage, mit PVC-Schlauchsattel
Länge: 20 m
zu liefern und montieren
Menge: 1,000 St

*Hinweis*
Die Heizungsanalge ist nach VDI 2035
zu befüllen und entlüften.
Anlagenvolumen: ca. 4400 L
Zur späteren Befüllung ist eine Nachfüllkartusche
dauerhaft
zu installieren.

**01.480 Entmineralisierungseinheit für Systemwasser**
entsprechend der VDI-Richtlinie 2035. Version ohne pH-
Stabilisator für den Einsatz im inline Betrieb des
Systemwassers bis zu 65 °C. Durch eine Mischung
ausgewählter Ionenaustauscherharze wird das Wasser
weitgehend entmineralisiert und gleichzeitig leicht
alkalisiert. Da auch korrosive Ionen wie Chlorid und
Sulfat entfernt werden, kann ein dauerhafter
Korrosionsschutz erzielt werden.
Lieferung:
perma-trade Wassertechnik GmbH
Röntgenstraße 2, 71229 Leonberg-Höfingen
Tel.: 0 71 52 / 9 39 19 - 0; Fax: 0 71 52 / 9 39 19 -
35
Empfohlenes Fabrikat des Planers:
Typ: permasoft PT - PS 21000IL
Technische Daten:
Kapazität: 21000 GSG x Liter (60 °C) bzw. 18000 GSG x
Liter (15 °C)
Max. Volumenstrom: 15 Liter pro min.
Anschlussgewinde: DN 20 / 3/4"
Max. Vordruck: 4 bar
Max. Betriebstemperatur: 65 °C
Gesamtlänge: 634 mm
Gewicht: 18 kg
angebotenes gleichwertiges Fabrikat nach Wahl des
Bieters:
Fab.: .....................
Typ : .....................
(Technische Unterlagen sind beizulegen wenn
abweichendes Fabrikat angeboten wird).
zu liefern und montieren
Menge: 3,000 St

**01.490 Heizungsbefüllstation für Druckhaltung**
PT-FCSD5000 Digitale Heizungsbefüllstation FCSD inkl.
Heizungswasseraufbereitung permasoft PT-PS 5000 FD
Digitale, vollautomatische Heizungsbefüllstation zum
Festanschluss nach DIN EN 1717 für den Einsatz in
Objekte mit Druckhaltesystem. Zur Befüllung von
Heizungsanlagen nach VDI-Richtlinie 2035 in Verbindung
mit einer im Lieferumfang enthaltenen permasoft
Entmineralisierungseinheit zur Festinstallation. Durch
eine Mischung ausgewählter Ionenaustauscherharze wird
das Wasser weitgehend entmineralisiert und leicht
alkalisiert. Die Leitfähigkeit wird deutlich reduziert.
Bei abfallendem Anlagendruck kann eine automatische
Nachspeisung mit entmineralisiertem Wasser erfolgen.
Messung der Leitfähigkeit des Nachspeisewassers,
Überwachung der Kapazität der permasoft
Entmineralisierungseinheit sowie der Füllmengen. Beim
Überschreiten der permasoft Kapazität oder einer vorher
festgelegten maximalen wöchentlichen Nachfüllmenge wird
eine Meldung ausgegeben und und der Wasserfluss
automatisch unterbrochen (Leckageschutz). Digitale
Heizungsbefüllstation bestehend aus permasoft
Entmineralisierungseinheit, ein- und ausgangsseitigem
Absperrventil, Systemtrenner BA mit Abwasseranschluss,
Druckminderer, Elektronik mit 4-Zoll-Display,
elektronischem Wasserzähler und Leitwertmessung,
Netzanschluss, Magnetventil (NO), Manometer und
Isolationsschalen. Potenzialfreie Signalleitung (oppen
collector) zur Integration in die Gebäudeleittechnik.
Impulsausgang zur Übertragung des nachgespeisten
Wasservolumens.
Herstellung und Lieferung:
perma-trade Wassertechnik GmbH
Röntgenstraße 2, 71229 Leonberg-Höfingen
Tel.: 0 71 52 / 9 39 19 - 0
Fax: 0 71 52 / 9 39 19 - 35
Typ: permasoft PT-FCSD5000
Technische Daten:
Anschlussgewinde DN 15 / G 1/2
Kapazität 5000 °GSG x Liter max. Durchfluss 7 l/min
max. Vordruck 10 bar
max. Betriebstemperatur 30 °C
Regelbereich Druckminderer 1,5 bis 4 bar
Einbaulänge 544 mm Schutzart IP44
Anschlussspannung 24V (inkl. Netzteil 230V/24V)
Leistungsaufnahme 0,1 W stand-by / 7 W max.
Signalausgang 24 V / 0,1 A Impulsausgang (1 Impuls/L)
3V/0,1A
Messbereich 0 99 µS/cm optional mit
Adapteranschlussstück PS-AD28000 und 2 flexiblen
Anschlussschläuchen für die Verwendung von permasoft
PT-PS28000E
einschl. Anschlussverschraubungen und Dichtungen
angebotenes gleichwertiges Fabrikat nach Wahl des
Bieters:
Fab.: .....................
Typ : .....................
(Technische Unterlagen sind beizulegen wenn
abweichendes Fabrikat angeboten wird).
zu liefern und montieren
Menge: 1,000 St

**01.500 Leihgebühr für eine**
mobile inline Systemwasser-Aufbereitungsanlage für
Entmineralisierung, Filtration und pHWert
Anpassung des Heizungsfüllwasser entsprechend der VDI-
Richtlinie 2035 Teil 1+2 ohne
Unterbrechung des Heizbetriebs.
Für den Verfahrenserfolg entscheidend ist, dass alle
Heizkreise am Aufbereitungsprozess teilnehmen
und sämtliche Heizkörperventile geöffnet sind. Anlage
läuft mit eigener Pumpe leise
im Bypass.
Bei der Entmineralisierung werden auch korrosive Ionen
wie Chlorid und Sulfat entfernt. Somit
kann in Verbindung mit einem korrekten pH-Wert ein
dauerhafter Korrosionsschutz erzielt werden.
Automatische Regulierung des pH-Werts bei zu hohen
Werten. Einfache Regulierung bei zu
niedrigen Werten mit Hilfe von optional erhältlichen
pH-Wert-Stabilisierungspatronen.
Herstellung und Lieferung:
perma-trade Wassertechnik GmbH
Röntgenstraße 2, 71229 Leonberg-Höfingen
Tel.: 0 71 52 / 9 39 19 - 0
Fax: 0 71 52 / 9 39 19 - 35
Empfohlenes Fabrikat des Planers:
Typ: permaLine PT-IL20
Anschlussspannung: 230 V / 50Hz
Schutzart: IP 44
Leistungsaufnahme: Stand-by 3 W / Maximal 75 W
Umgebungstemperatur: 5 bis 40 °C
Messbereich: 30 - 3000 µS/cm (1 - 100° GSG)
Anschlussgewinde: DN 20 / G 3/4"
Max. Betriebstemperatur: 65 °C
Min. Betriebstemperatur: 10°C
pH-Wertbereich des Heizwassers: 5 bis 11
Max. Vordruck: 4 bar
CE Zertifizierung: ja
H x B x T: 587 x 594 x 297 mm
Gewicht: 18,5 kg
Zeitraum: Befüllungszeitraum
angebotenes gleichwertiges Fabrikat nach Wahl des
Bieters:
Fab.: .....................
Typ : .....................
(Technische Unterlagen sind beizulegen wenn
abweichendes Fabrikat angeboten wird).
pauschal:
Menge: 1,000 St

**01.510 Nach Inbetriebnahme und vor Übergabe**
ist das Wasser des Heizungsnetzes auf Grundlage der VDI
2035 zu messen.
Die Messung ist durch ein zugelassenes und anerkanntes
Labor zu tätigen.
Dies ist zu protokollieren und den Revisionsunterlagen
beizulegen.
pauschal:
Menge: 1,000 St

### Titel 02 Abgasanlage

*Hinweis*
Technische Klärung
Vor der Montage der Abgasleitung muß Rücksprache mit
dem zuständigen Bezirksschornsteinfeger bezüglich der
Ausführung gehalten werden. Abnahmen etc. sind mit den
erforderlichen Unterlagen frühzeitig zu beantragen und
durchzuführen.
Ein Mängelfreies Abnahmeprotokoll des BSFM ist bei der
Abnahme vorzulegen und den Revisionsunterlagen
beizulegen.
Die Nachberechnung der Abgasanlage obliegt dem AN.
Erforderliche bauseitige Maßnahmen müssen mit den
Fremdgewerken koordiniert werden.
Die Erstellung von Montage- und Konstruktionspläne ist
in die Einheitspreise einzukalkulieren.

*Hinweis*
ONTOP-Abgassystem METALOTERM UK
Industriell gefertigtes, konzentrisches,
multifunktionales Edelstahlrohrsystem in
Elementbauweise zum Anschluss an raumluftunabhängige
Feuerstätten.

Sämtliche Elemente sind Plasma-WIG-längsnahtgeschweißt;
alle Formteile mit dem HD-Pressverfahren gezogen bzw.
WIG-/rollnahtgeschweißt.
Die glattwandigen, starren Innenrohre sind mit einer na
ch außen gezogenen Steckmuffe
sowie einer Sicke zur Kapillarunterbrechung versehen.
Die Sicke dient außerdem der Stabilität und der
Aufnahme einer säurebeständigen Spezial-Lippendichtung
zur Abdichtung der Steckverbindu
ng (werkseitig in jede Muffe eingebracht). Durch diese
Abdichttechnik lassen sich die Bauteile jederzeit
zerstörungsfrei trennen (Gleichwertigkeit).
Die Längenausdehnung wird bei thermischer Belastung in
jedem einzelnen Element aufgenommen; dabei ist die
Abgasführung statisch freitragend.
Ideale Verbrennungsluftvorwärmung durch optimale
Wärmeübertragung des Edelstahl-Innenrohres.
Luftspalt für die Verbrennungsluftansaugung: 22,5 bzw.
25 mm
Wõrmedurchlaßwiderstand (ruhend, 75°C): 0,12 m¦K/W

Einsatzbereiche: Einfach- / Mehrfachbelegung / LAS /
Kaskade
Brennstoffe: Gas / Öl
Betriebsweise: Unterdruck / Überdruck / Trocken / Naß
Temperaturen: 200 °C
Werkstoff Innenrohr: 1.4404 (ASI 316 L) / 1.4571 (ASI 3
16 Ti)
Werkstoff Außenmantel: 1.4301 (ASI 304), Oberfläche
mattiert: 2b

Klassifizierungen gemäß DIN-V 18160-1:
T 200 P1 W 2 L00 O (25) (Zulassungs-Nr. Z-7.2-3341)

Die Herstellung der Produkte unterliegt der Eigen- und
Fremdüberwachung durch das Materialprüfungsamt NRW
sowie dem Qualitätsmanagementsystem DIN EN ISO 9001.

Der Aufbau erfolgt unter Berücksichtigung der geltenden
Regelwerke, der Montageanleitung des Herstellers sowie
in Absprache mit dem zuständigen Bez.-
Schornsteinfegermeisters. Der erforderliche
Abgasquerschnitt ist nach EN 13384 zu bestimmen und
vorzulegen.

System METALOTERM UK
Materialstõrke: Innenrohr 0,4 mm
  Außenmantel 0,4 / 0,5 mm
Innendurchmesser: 80  mm
bestehend aus:

ONTOP Abgastechnik GmbH
Albert-Einstein-Str. 8
51674 Wiehl
Tel.: 02261/708-0  Fax: 02261/70890
E-Mail: info@ONTOP-Abgastechnik.de

Gesellschaft für Schornstein-
und Abgassysteme mbH
Theodor-Heuss-Str. 7
73072 Donzdorf
Tel.: (07162) 9442-0  Fax: (07162) 9442-20
E-Mail: info@gsa-abgassysteme.de

*Hinweis*
UK O 80

**02.010 UK Kesselanschluss 80 mit 2 Messöffnungen**
zu liefern und montieren
Menge: 1,000 St

**02.020 UK Inspektionsbogen 87° 80**
zu liefern und montieren
Menge: 1,000 ST

**02.030 UK Bogen 87° mit Lufteintrittsgitter 80**
zu liefern und montieren
Menge: 1,000 ST

**02.040 UK Bogen 87° 80**
zu liefern und montieren
Menge: 1,000 ST

**02.050 UK Bogen 45° 80**
zu liefern und montieren
Menge: 2,000 ST

**02.060 UK Längenelement 1000mm 80**
zu liefern und montieren
Menge: 1,000 ST

**02.070 UK Längenelement 500mm 80**
zu liefern und montieren
Menge: 1,000 ST

**02.080 UK Längenelement 250mm 80**
zu liefern und montieren
Menge: 1,000 ST

**02.090 UK Längenelement 150mm 80**
zu liefern und montieren
Menge: 1,000 ST

**02.100 UK Inspektionselement 80**
zu liefern und montieren
Menge: 1,000 ST

**02.110 UK Längenausgleichselement 220-320mm 80**
zu liefern und montieren
Menge: 2,000 ST

**02.120 UK Wandhalter verstellbar 50-90mm 80**
zu liefern und montieren
Menge: 2,000 ST

*Hinweis*
UK O 80 gedämmt

**02.130 UK Zwischenstütze 80**
zu liefern und montieren
Menge: 1,000 ST

**02.140 Verlängerte Wandkonsole Typ 620 matt**
zu liefern und montieren
Menge: 1,000 ST

**02.150 UK Inspektionselement mit Luftansauggitter 80**
zu liefern und montieren
Menge: 1,000 St

**02.160 UK Inspektionselement 80**
zu liefern und montieren
Menge: 1,000 ST

**02.170 UK Wandhalter verstellbar 190-300mm 80**
zu liefern und montieren
Menge: 5,000 ST

**02.180 UK Längenelement 1000mm 80 gedämmt**
zu liefern und montieren
Menge: 14,000 ST

**02.190 UK Längenelement 500mm 80 gedämmt**
zu liefern und montieren
Menge: 2,000 ST

**02.200 UK Längenelement 250mm 80 gedämmt**
zu liefern und montieren
Menge: 2,000 ST

**02.210 UK Regenkragen/Wandrosette 80 mit Dichtband**
zu liefern und montieren
Menge: 1,000 ST

**02.220 UK Mündungsabschluss offen 80**
zu liefern und montieren
Menge: 1,000 ST

**02.230 Montagefett**
zu liefern und montieren
Menge: 1,000 St

**02.240 Gleichwertiges Fabrikat nach Wahl des Bieters**
*** Bedarfsposition ohne GB
Pos. 02.0010 - 02.0230

Fab.: .....................

Typ : .....................

Technische Unterlagen sind beizulegen.

zu liefern und montieren
Menge: 1,000 St

### Titel 03 Frischwasserstation und Zubehör

**03.010 Frischwasserstation RATIOfresh 810 für bis zu 81 l/min**
Frischwasserstation
zur hygienischen Trinkwassererwärmung
im Durchflussverfahren.
Fertig montierte Einheit aus Edelstahl-
Plattenwärmeübertrager, Mikroprozessorregler inkl. Zirkulationsregelung,
Umwälzpumpe in pulverbeschichtetem
Stahlblechgehäuse.
Anschlüsse Kalt- und Warmwasser flachdichtend 1 1/4" AG, Zirkulationsanschluss 1" AG.
Netzsteckeranschluss (230 V)
Geeignet zur Wandmontage
(Befestigungsmaterial beiliegend).

Zapfleistung bis 81 l/min
(prim. 75¦, sek.: 10¦/45¦)
Trinkwasserseitiger Druckverlust
bei Nennzapfleistung: 390 mbar

Fabrikat: Wagner & Co Solartechnik
Typ:  RATIOfresh 810
einschl. Einbringung ins UG
einschl. sämtlicher elektrischer Anklemmarbeiten inkl.
erforderlichen Kleinteilen wie Anschlussdosen, usw.
angebotenes gleichwertiges Fabrikat nach Wahl des
Bieters:
Fab.: .....................
Typ : .....................
(Technische Unterlagen sind beizulegen wenn
abweichendes Fabrikat angeboten wird).
zu liefern und zu montieren
Menge: 1,000 St

**03.020 Zirkulationsset zum Einbau**
in die RATIOfresh  810 mit hocheffizienter
Zirkulationspumpe
einschl. sämtlicher elektrischer Anklemmarbeiten inkl.
erforderlichen Kleinteilen wie Anschlussdosen, usw.
einschl. Einbau in die Frischwasserstation
angebotenes gleichwertiges Fabrikat nach Wahl des
Bieters:
Fab.: .....................
Typ : .....................
(Technische Unterlagen sind beizulegen wenn
abweichendes Fabrikat angeboten wird).
zu liefern und zu montieren
Menge: 1,000 St

**03.030 Inbetriebnahme Frischwasserstation**
Einmalige Inbetriebnahme  der Frischwasserstation mit
Regeltechnik am Einbauort  inklusiv Einweisung des
Betriebspersonals nach rechtzeitiger terminlicher
Abstimmung.
Die Frischwasserstation ist zum Inbetriebnahmetermin in
betriebsfertigem Zustand.
angebotenes gleichwertiges Fabrikat nach Wahl des
Bieters:
Fab.: .....................
Typ : .....................
(Technische Unterlagen sind beizulegen wenn
abweichendes Fabrikat angeboten wird).
pauschal:
Menge: 1,000 St

### Titel 04 Wärmepuffer

**04.010 Wärmepufferspeicher 800 l**
Pufferbehälter, 800 Liter Inhalt aus Stahl mit
Klöpperböden und Anschluss-Stutzen. Betriebsdruck 3
bar. Behälter mit Isolierung 100 mm FCKW-freie PU-
Weichschaumisolierung mit PVC-Deckschicht
Abmessungen:
Kippmass: 1780 mm
Durchmesser ohne Isolierung: 790 mm
einschl. Anschlußverschraubungen, Gegenflanschen,
Dichtungen und Schrauben
Anschluss-Stutzen:
3x DN 40
je 5 Tauchhülsen für Fühler
einschl. 2 eingebauten Thermometern
einschl. Einbringung und Aufstellung
zu liefern und montieren
Menge: 2,000 St

**04.020 Wärmepufferspeicher 800 l**
Pufferbehälter, 800 Liter Inhalt aus Stahl mit
Klöpperböden und Anschluss-Stutzen. Betriebsdruck 3
bar. Behälter mit Isolierung 100 mm FCKW-freie PU-
Weichschaumisolierung mit PVC-Deckschicht
Abmessungen:
Kippmass: 1780 mm
Durchmesser ohne Isolierung: 790 mm
einschl. Anschlußverschraubungen, Gegenflanschen,
Dichtungen und Schrauben
Anschluss-Stutzen:
4x DN 32
je 5 Tauchhülsen für Fühler
einschl. 2 eingebauten Thermometern
einschl. Einbringung und Aufstellung
zu liefern und montieren
Menge: 1,000 St

### Titel 05 Gasleitung

*Hinweis*
Ausführung
Ausführung nach TRGI 1986 und in Abstimmung mit GVF
Die Montage ist laufend mit der GVF zu koordinieren.
Entsprechende Gasanträge sind rechtzeitig zu stellen.

*Hinweis*
WICU-Rohr oder gleichwertig
werkisolierte Kupferrohre DIN 1786 mit Gütezeichen RAl
und DVGW
mit PVC-Stegmantelrohr für alle Anwendungen ohne EnEG-
Auflagen
einschl. Zuschlag für Form- und Verbindungsstücke,
Dichtungsmaterial, Rohrschellen und Rohrbefestigungen
aller Art, einschl. Wand- und Deckenhülsen
angebotenes gleichwertiges Fabrikat nach Wahl des
Bieters:
Fab.: .....................
Typ : .....................
(Technische Unterlagen sind beizulegen wenn
abweichendes Fabrikat angeboten wird).

**05.010 Rohr 15 x 1**
zu liefern und montieren
Menge: 5,000 lfdm

**05.020 Rohr 18 x 1**
zu liefern und montieren
Menge: 6,000 lfdm

**05.030 Rohr 22 x 1**
*** Bedarfsposition ohne GB
zu liefern und montieren
Menge: 1,000 lfdm

**05.040 Rohr 28 x 1,5**
zu liefern und montieren
Menge: 10,000 lfdm

**05.050 Gaskugelhahn DN 15**
DVGW-Zulassung
Fab.: Krom Schröder oder gleichwertig
einschl. mit Anschlußverschraubung und Dichtung
zu liefern und montieren
Menge: 1,000 St

**05.060 Gaskugelhahn DN 25**
DVGW-Zulassung
Fab.: Krom Schröder oder gleichwertig
einschl. mit Anschlußverschraubung und Dichtung
zu liefern und montieren
Menge: 1,000 St

**05.070 Thermisches auslösendes Absperrventil**
DN 15 DVGW-geprüft
Fab.: Krom Schröder oder gleichwertig
TAS 15IA40
einschl. Anschlußverschraubungen und Dichtungen
zu liefern und montieren
Menge: 1,000 St

**05.080 Gasmesser-Anschlußplatte, DN 25**
einschl. Anschlußplattenbefestigung
zu liefern und montieren
Menge: 1,000 St

**05.090 Gasmesser-Kugel-Eckhahn**
HTB-Ausführung, DN 25
mit Brandschutzgriff, DIN 3532
für Zweirohrzähler
zu liefern und montieren
Menge: 1,000 St

**05.100 Gebo-Verschraubung DN 25**
zu liefern und montieren
Menge: 1,000 St

**05.110 Gebo-Verschraubung DN 15**
zu liefern und montieren
Menge: 1,000 St

**05.120 Gasfilter**
*** Bedarfsposition ohne GB
mit Filtermatte zum Reinigen von Gas, EG-
Baumusterprüfung, Zertifikat, DVGW-Zulassung.
Gewindeanschluß mit Dimension: DN 32
Fabr.: Krom Schröder o. glw.
Typ: GFK 32R10-4
angebotenes gleichwertiges Fabrikat nach Wahl des
Bieters:
Fab.: .....................
Typ : .....................
(Technische Unterlagen sind beizulegen wenn
abweichendes Fabrikat angeboten wird).
zu liefern und montieren
Menge: 1,000 St

**05.130 Prüf-T**
verzinkt DN 25
mit Stopfen
zu liefern und montieren
Menge: 1,000 St

**05.140 Gas-Strömungswächter**
gemäß TRGI 2008 und DVGW-VP 305-1
DN 25
zu liefern und montieren
Menge: 1,000 St

**05.150 Kessel-Anschluß**
Kessel mit Gasleitung verbinden
pauschal
Menge: 1,000 St

**05.160 Anschluß Hausanschluß**
Herstellung des Anschlußes des Hausanschluß mit der
Gasleitung
pauschal:
Menge: 1,000 St

### Titel 06 Rohrleitungseinbauten, Armaturen, Zubehör

**06.010 MAGRA-WST-Hydr. Weiche Typ WST 80-34**
bestehend aus:
Tauscherkammer aus Stahl mit aufgeschweißten Endböden. 4 Anschlussmuffen
für Wärmeabnehmer und Wärmeerzeuger,
1 Muffe 1/2" für Temperaturfühler und
je 1 Muffe 1/2" in den Endböden
für Entlüftung bzw. Entleerung.
Die Hydraulische Weiche ist werkseitig
druckgeprüft und grundiert.
Betriebsüberdruck max. 6 bar.
Typ  WST  80-34
Fördermenge in cbm/h  7
Kammergröße in mm  80/80
Anschlussdimension  11/2"
einschl. Anschlussverschraubungen und Dichtungen
zu liefern und montieren
angebotenes gleichwertiges Fabrikat nach Wahl des
Bieters:
Fab.: .....................
Typ : .....................
(Technische Unterlagen sind beizulegen wenn
abweichendes Fabrikat angeboten wird).
Menge: 1,000 St

**06.020 MAGRA-Fertigisol. für WST Typ 80-34 (F)**
mit ALU-Blechmantel und 35 mm dicken
PU-Hartschaum-Halbschalen mit
Ausschnitten für die Anschlüsse.
Einschließlich Befestigungsbändern und
Schnellverschlüssen.
zu liefern und montieren
angebotenes gleichwertiges Fabrikat nach Wahl des
Bieters:
Fab.: .....................
Typ : .....................
(Technische Unterlagen sind beizulegen wenn
abweichendes Fabrikat angeboten wird).
Menge: 1,000 St

**06.030 MAGRA-Wandbefestigung 110/150 (2 Stück)**
Galvanisch verzinkt. Einschließlich
Schrauben, Dübeln und Unterlegscheiben.
Passend für isolierten
- MAGRA-Kesselverteiler Typ F 87-12,5
  Ausladung 125 mm bis Verteilermitte
- MAGRA-WST Typ 80
  Ausladung 150 mm bis WST-Mitte
zu liefern und montieren
angebotenes gleichwertiges Fabrikat nach Wahl des
Bieters:
Fab.: .....................
Typ : .....................
(Technische Unterlagen sind beizulegen wenn
abweichendes Fabrikat angeboten wird).
Menge: 1,000 Satz

**06.040 MAGRA-Entlüftungs-u. Entleerungsset 1/2"**
bestehend aus:
1 Stopfen 1/2" selbstdichtend,
1 Entlüftungsventil 1/2" selbstdichtend,
mit drehbarem Luftauslass und
1 drehbarem Hahn 1/2" selbstdichtend
mit Schlauchanschluss zum
Spülen - Füllen - Entleeren.
zu liefern und montieren
angebotenes gleichwertiges Fabrikat nach Wahl des
Bieters:
Fab.: .....................
Typ : .....................
(Technische Unterlagen sind beizulegen wenn
abweichendes Fabrikat angeboten wird).
Menge: 1,000 St

**06.050 MAGNA3 32-120 F**
Hocheffizienz-Nassläuferpumpe, elektronisch geregelt, Energieeffizienzindex
(EEI) = 0.20 Best in Class
Ausführungen/Funktionen/Eigenschaften:
- Einzelpumpe oder Doppelpumpe (D)
- Hocheffizienz-EC-Permanentmagnet-
motortechnologie
- Energieeffizienzindex (EEI) = 0.18
- Regelungsarten: Konstantdruck / Festdrehzahl / Proportionaldruck /
Konstanttemperatur
- Integrierter Motorvollschutz
- Wärmedämmschalen gem. EnEV
- Automatische Sollwerteinstellung
durch AutoAdapt-Funktion
- Integrierter Trockenlaufschutz
- Einstellbare Volumenstrombegrenzung
durch FlowLimit-Funktion
- Integrierte Wärmemengenerfassung
- Anbindung an die Gebäudeleittechnik
durch Einsteckmodule im Klemmenkasten
- Betriebs- und Störmeldung
- Kommunikationsmöglichkeiten analog/
digital: 2xDO / 3xDI / 1xAI
- Erfassung der Betriebshistorie
- Bedienung über TFT-Display und Softtouch-Tastatur
- Automatische Sollwerteinstellung
inkl. Volumenstrombegrenzung
durch FlowAdapt-Funktion
- Handwerkermarke 5 1/4 Jahre
Gewährleistung
- Einstell- und Auslesemöglichkeiten
mittels optionalem Diagnose- und
Fernbediengerät Grundfos GO
- Betriebsarten Doppelpumpen: Wechsel/
Reserve/Parallel
- Kommunikation Pumpenköpfe einer
Doppelpumpe oder von 2 Einzelpumpen
drahtlos
Fördermedium:
Medientemperaturbereich: -10 .. 110 °C
Medientemperatur: 60 °C
Dichte: 983.2 kg/m³
Kinematische Viskosität: 1 mm²/s
Technische Daten:
Tatsächlicher Förderstrom der Pumpe: 9 m³/h
Tatsächliche Förderhöhe der Pumpe: 8 m
Temperaturklasse: 110
Prüfkennzeichen auf dem Typenschild: CE,VDE,PCT
Werkstoffe:
Pumpengehäuse: Grauguß
 EN-GJL-250
 ASTM A48-250B
Laufrad: PES mit 30 % Glasfaseranteil
Installation:
Umgebungstemperatur: 0 .. 40 °C
Max. Betriebsdruck: 10 bar
Anschluss: DIN
Nennweite: DN 32
Nenndruck (bar): PN6/10
Einbaulänge: 220 mm
Elektrische Daten:
Leistungsaufnahme P1: 15 .. 336 W
Maximale Stromaufnahme: 0.18 .. 1.5 A
Netzfrequenz: 50 Hz
Nennspannung: 1 x 230 V
Schutzart (IEC 34-5): X4D
Isolationsklasse (IEC 85): F
Label: Grundfos blueflux
Energy (EEI): 0.18
Nettogewicht: 15.3 kg
einschl. Pumpenkopfisolierung
einschl. sämtlicher elektrischer Anklemmarbeiten inkl.
erforderlichen Kleinteilen wie Anschlussdosen, usw.
angebotenes gleichwertiges Fabrikat nach Wahl des
Bieters:
Fab.: .....................
Typ : .....................
(Technische Unterlagen sind beizulegen wenn
abweichendes Fabrikat angeboten wird).
zu liefern und zu montieren
Menge: 1,000 St

**06.060 Hocheffizienz-Nassläuferpumpe Magna 3 25-60**
elektronisch geregelt, Energieeffizienzindex
(EEI) = 0.20 Best in Class

Ausführungen/Funktionen/Eigenschaften:
- Einzelpumpe oder Doppelpumpe (D)
- Hocheffizienz-EC-Permanentmagnet-
 motortechnologie
- Energieeffizienzindex (EEI) = 0.19
- Regelungsarten: Konstantdruck / Festdrehzahl / Proportionaldruck /
 Konstanttemperatur
- Integrierter Motorvollschutz
- Wärmedämmschalen gem. EnEV im Lieferumfang ( nur bei Einzelpumpen )
- Automatische Sollwerteinstellung
 durch AutoAdapt-Funktion
- Integrierter Trockenlaufschutz
- Einstellbare Volumenstrombegrenzung
 durch FlowLimit-Funktion
- Integrierte Wärmemengenerfassung
- Anbindung an die Gebäudeleittechnik
 durch Einsteckmodule im Klemmenkasten
- Betriebs- und Störmeldung
- Kommunikationsmöglichkeiten analog/
 digital: 2xDO / 3xDI / 1xAI
- Erfassung der Betriebshistorie
- Bedienung über TFT-Display und Softtouch-Tastatur
- Automatische Sollwerteinstellung
 inkl. Volumenstrombegrenzung
 durch FlowAdapt-Funktion
- Handwerkermarke 5 1/4 Jahre
 Gewährleistung
- Einstell- und Auslesemöglichkeiten
 mittels optionalem Diagnose- und
 Fernbediengerät Grundfos GO
- Betriebsarten Doppelpumpen: Wechsel/
 Reserve/Parallel
- Kommunikation Pumpenköpfe einer
 Doppelpumpe oder von 2 Einzelpumpen
 drahtlos

Fördermedium:
Fördermedium:  Heizungswasser
Medientemperaturbereich:  -10 .. 110 °C
Medientemperatur:  60 °C
Dichte:  983.2 kg/m³
Kinematische Viskosität:  1 mm²/s

Technische Daten:
Tatsächlicher Förderstrom der Pumpe:  3 m³/h
Tatsächliche Förderhöhe der Pumpe:  3 m
Temperaturklasse:  110
Prüfkennzeichen auf dem Typenschild:  CE,VDE

Werkstoffe:
Pumpengehäuse:  Grauguß
Pumpengehäuse:  EN-GJL-200
Pumpengehäuse:  ASTM A48-200B
Laufrad:  PES mit 30 % Glasfaseranteil

Installation:
Umgebungstemperatur:  0 .. 40 °C
Max. Betriebsdruck:  10 bar
Nennweite:  G 1 1/2"
Nenndruck (bar):  PN10
Einbaulänge:  180 mm

Elektrische Daten:
Leistungsaufnahme P1:  9 .. 91 W
Maximale Stromaufnahme:  0.09 .. 0.75 A
Netzfrequenz:  50 Hz
Nennspannung:  1 x 230 V
Schutzart (IEC 34-5):  X4D
Isolationsklasse (IEC 85):  F

Sonstiges:
Kennzeichnung:  Grundfos blueflux
Energie (EEI):  0.19
Nettogewicht:  4.81 kg
Bruttogewicht:  5.27 kg
Versandvolumen:  0.015 m³

Fabrikat der Planung: Grundfos
Typ der Planung: MAGNA3 25-60
Produktnummer PN: 97924624
mit Energieeffizienzindex (EEI) = 0.19
einschl. sämtlicher elektrischer Anklemmarbeiten inkl.
erforderlichen Kleinteilen wie Anschlussdosen, usw.
einschl. Pumpenkopfisolierung
einschl. Anschlussverschraubungen und Dichtungen
angebotenes gleichwertiges Fabrikat nach Wahl des
Bieters:
Fab.: .....................
Typ : .....................
(Technische Unterlagen sind beizulegen wenn
abweichendes Fabrikat angeboten wird).
zu liefern und zu montieren
Menge: 1,000 St

**06.070 ALPHA2 25-60 180**
AUTOADAPT function automatically finds the best
setpoint and thus reduces the energy consumption and
setup time.
  Insulating shells are supplied with pumps to minimise
ENERGY heat loss in heating and cooling systems.
  A display shows the actual power consumption in Watt
or actual flow rate in m³/h for control purposes.
  The best energy efficiency index (EEI) in the market
provides the highest energy savings during a year.
  Stainless-steel pump housings are available if the
application demand corrosion resistance or for drinking
water, DHW applications.
  Complies with the German regulation for energy saving
in buildings and building systems,
Energieeinsparverordnung - EnEV §14(3).
  Automatic night setback function that further reduces
the energy consumption if the boiler provides this
feature.
  Simple selection among three constant-pressure
curves, three proportional-pressure curves or three
fixed speeds with only one button . Quick and simple
setup.
  ALPHA plug. Easy, quick and safe electrical
connection.
  ALPHA2 is suitable for cold-water systems,drinking
water approval. High application flexibility .
  Electro-coated pump housing.
  No external motor protection is required. Reduced
installation time and costs.
  New improved start. Secure start under tough
conditions.
  New advanced. Dry- running protection. Protects the
pump at intial start-up and daily operation if there is
no water in the pump.
  Manual summer mode. Saves energy during the
summertime -consumption <0,8W and ensures safe start
at the next heating season.

Fördermedium:
Fördermedium:  Heizungswasser
Medientemperaturbereich:  0 .. 110 °C
Medientemperatur:  60 °C
Dichte:  983.2 kg/m³
Kinematische Viskosität:  1 mm²/s

Technische Daten:
Tatsächlicher Förderstrom der Pumpe:  0.6 m³/h
Tatsächliche Förderhöhe der Pumpe:  3 m
Temperaturklasse:  110
Prüfkennzeichen auf dem Typenschild:  VDE,GS,CE

Werkstoffe:
Pumpengehäuse:  Grauguß
Pumpengehäuse:  EN-GJL-150
Pumpengehäuse:  ASTM A48-150B
Laufrad:  PES mit 30 % Glasfaseranteil

Installation:
Umgebungstemperatur:  0 .. 40 °C
Max. Betriebsdruck:  10 bar
Nennweite:  G 1 1/2
Nenndruck (bar):  PN 10
Einbaulänge:  180 mm

Elektrische Daten:
Leistungsaufnahme P1:  3 .. 34 W
Maximale Stromaufnahme:  0.04 .. 0.32 A
Netzfrequenz:  50 Hz
Nennspannung:  1 x 230 V
Schutzart (IEC 34-5):  X4D
Isolationsklasse (IEC 85):  F

Sonstiges:
Energie (EEI):  0.17
Nettogewicht:  2.01 kg
Bruttogewicht:  2.13 kg
einschl. sämtlicher elektrischer Anklemmarbeiten inkl.
erforderlichen Kleinteilen wie Anschlussdosen, usw.
einschl. Pumpenkopfisolierung
angebotenes gleichwertiges Fabrikat nach Wahl des
Bieters:
Fab.: .....................
Typ : .....................
(Technische Unterlagen sind beizulegen wenn
abweichendes Fabrikat angeboten wird).
zu liefern und zu montieren
Menge: 1,000 St

**06.080 CENTRA-Dreiwege-Muffenmischer**
mit geradem Durchgang. Robustes Gehäuse
aus hochwertigem Grauguß GG 20. Verchromtes, mit Spezialfett behandeltes
Mischerküken (DBP und Auslandspatente).
Doppelte O-Ring Abdichtung. Rücklaufanschluß links oder rechts.
Max. Betriebstemperatur 120° C.
Nennweite: DN 40 : Nenndruck: PN 6
Typ: D40GMLA
kvs: 125
einschl. Anschlussverschraubungen und Dichtungen
einschl. Isolierschale nach GEG
angebotenes gleichwertiges Fabrikat nach Wahl des
Bieters:
Fab.: .....................
Typ : .....................
(Technische Unterlagen sind beizulegen wenn
abweichendes Fabrikat angeboten wird).
zu liefern und zu montieren
Menge: 1,000 St

**06.090 Centra-Stellmotor**
Nennspannung 230 V, 50 Hz, Laufzeit 1,0
min. bei 90 Grd. Stellwinkel, Drehmoment 20 Nm, reversierbar, Handverstellung möglich, einstellbare Endlagenschalter. Schutzart IP 54.
Typ: VMM20
einschl. sämtlichen elektrischen Anschlußarbeiten inkl.
erforderliche Kleinteile wie Anschlußdosen, etc.
angebotenes gleichwertiges Fabrikat nach Wahl des
Bieters:
Fab.: .....................
Typ : .....................
(Technische Unterlagen sind beizulegen wenn
abweichendes Fabrikat angeboten wird).
zu liefern und zu montieren
Menge: 1,000 St

**06.100 Passtück für Komplettwärmezähler WZW 2,5**
2,5 m³/h
zu liefern und montieren
Menge: 2,000 St

**06.110 Passtück für Komplettwärmezähler WZW 3,5**
3,5 m³/h
zu liefern und montieren
Menge: 1,000 St

**06.120 Muffen-Rückschlagklappe**
Universal
aus Messing PN 16, für senkrechten und waagerechten
Einbau
Nennweite: DN 50
einschl. Anschlußverschraubungen und Dichtungen
einschl. Dämmschale nach GEG
angebotenes gleichwertiges Fabrikat nach Wahl des
Bieters:
Fab.: .....................
Typ : .....................
(Technische Unterlagen sind beizulegen wenn
abweichendes Fabrikat angeboten wird).
zu liefern und montieren
Menge: 1,000 St

**06.130 Muffen-Rückschlagklappe**
Universal
aus Messing PN 16, für senkrechten und waagerechten
Einbau
Nennweite: DN 32
einschl. Anschlußverschraubungen und Dichtungen
einschl. Dämmschale nach GEG
zu liefern und montieren
angebotenes gleichwertiges Fabrikat nach Wahl des
Bieters:
Fab.: .....................
Typ : .....................
(Technische Unterlagen sind beizulegen wenn
abweichendes Fabrikat angeboten wird).
Menge: 1,000 St

**06.140 Sicherheitsventil**
Abblaseleistung: 10 kW
Ansprechdruck: 3,0 bar
Eintritt/Austritt: DN 15/20
zu liefern und montieren
Menge: 1,000 St

**06.150 Heizungsschmutzfilter DN 40**
Rotguss mit Flanschanschluss
mit Edelstahl-Gewebekern
DN 40
einschl. Dämmschale nach GEG
zu liefern und montieren
Menge: 2,000 St

**06.160 Heizungsschmutzfilter DN 32**
Rotguss mit Muffenanschluß
mit Edelstahl-Gewebekern
DN 32
einschl. Dämmschale nach GEG
zu liefern und montieren
Menge: 1,000 St

**06.170 Membran-Druckausdehnungsgefäß 8 l**
Reflex N, für geschlossene Heizungs- und Kühlwasseranlagen, gebaut nach DIN EN 13831,
Zulassung gemäß Richtlinie für Druckgeräte 97/23/EG.

  -Fußkonstruktion zur
Befestigung ab N 35
-außen beschichtet
-Membran nicht austauschbar
Typ  :  N 8
Nennvolumen  :  8 l
Nutzvolumen max:  :  6 l
zul. Vorlauft. Vers.-Anlage: 120 °C
zul. Betriebst. Membrane  : 70 °C
zul. Betriebsüberdruck  :  3 bar
Gasvordruck werksseitig  :  1,5 bar
  Gasvordruck eingestellt  :  1,0 bar
Durchmesser  :  206 mm
Höhe  :  286 mm
Leergewicht  :  1,8 kg
Systemanschluss  :  R 3/4
Farbe  :  grau
einschl. Wandhalterung und Befestigung
einschl. Anschlussverschraubungen und Dichtungen
angebotenes gleichwertiges Fabrikat nach Wahl des
Bieters:
Fab.: .....................
Typ : .....................
(Technische Unterlagen sind beizulegen wenn
abweichendes Fabrikat angeboten wird).
zu liefern und zu montieren
Menge: 2,000 St

**06.180 Reflex N 500, grau**
Reflex G
Membran-Druckausdehnungsgefäß für geschlossene Heiz-
und Kühlwassersysteme. Gefässe sind gebaut nach DIN EN
13831 und VDI 4708 bzw. AD 2000. Zulassung gemäß
Richtlinie für Druckgeräte 2014/68/EU.langlebige
Epoxidharzbeschichtung
austauschbare Vollmembran nach DIN EN 13831
für Frostschutzmittelzusatz mindestens 25 bis 50 %
Manometer und Vordruckventil durch Metallbügel
geschützt
stehende Ausführung
max. zulässige Systemtemperatur 120°C
zulässige Betriebstemperatur 70°C
Anschlüsse:
? bis 1.000 l / Ø 740 mm mit Gewindeanschlüssen
? ab 1.000 l / Ø 1.000 mm mit Flanschanschlüssen DN65/
PN6 bzw. DN65/PN16
ab 1.000 Liter und Ø 1.000 mm mit Membranbruchmelder-
Muffemit Besichtigungsöffnung (ab 1.000 Liter mit Ø 1.
000 mm)
Hinweis:
Keine Bewilligungspflicht gemäß Schweizer Richtlinie
SWKI HE301-01 und SVTI bei (PSV * VN = 3.000 bar *
Liter).
Typ: G 500
Farbe: grau
Nennvolumen: 500 l
Max. Nutzvolumen: 300 l
Max. zul. Systemtemperatur: 120 °C
Max. zul. Betriebstemperatur: 70 °C
Max. zul. Betriebsüberdruck: 6 bar
Gasvordruck werksseitig: 3.5 bar
Anschluss : G 1"
Durchmesser: 740 mm
Max. Höhe: 1494 mm
Höhe Wasseranschluss: 146 mm
Kippmaß ca.: 1527 mm
Gewicht: 51 kg
einschl. Anschlussverschraubungen und Dichtungen
angebotenes gleichwertiges Fabrikat nach Wahl des
Bieters:
Fab.: .....................
Typ : .....................
(Technische Unterlagen sind beizulegen wenn
abweichendes Fabrikat angeboten wird).
zu liefern und zu montieren
Menge: 1,000 St

**06.190 Reflex Exdirt Magnet**
Reflex Exdirt Magnet
Schmutz- und Schlammabscheider für Heiz- und
Kühlwassersysteme bzw. geschlossene
flüssigkeitsgefüllte Anlagensysteme.
Geeignet für die Medien Wasser und Wasser/Glykolgemisch
bis zu einem Mischungsverhältnis von 50/50%.
Integrierter Hochenergie-Dauermagnet Easy Clip mit
Ansteckfunktion für eine schnelle Anbindung ohne
zusätzlichen Montageaufwand am Schlamm- und
Schmutzabscheider. Hochleistungsmagnet besteht aus
einer isostatisch gepressten Neodym Scheibe, der in
eine Ansteckhülse aus TPE eingesetzt ist.
Hocheffiziente Separierung und Fixierung von
ferromagnetischen Partikeln aus dem Fluidstrom direkt
in die Abscheidekammer durch axial ausgerichtetes
Magnetfeld. Partikel werden durch einfaches Abziehen
des Ansteckmagneten vom Abscheidergehäuse und einer
anschließenden Reinigung ohne Betriebsunterbrechung
dauerhaft und gezielt aus dem System entfernt. Für
Wartungsarbeiten kann der Ansteckmagnet durch einfaches
Abziehen vom Abscheidergehäuse entfernt werden.
Die Reinigung und Entleerung des Schmutzsammelraums ist
über einen eigenen Entschlammungskugelhahn ohne
Betriebsunterbrechung möglich.
Typ: D 1 M
Gehäusewerkstoff: Messing
Einbauvariante: horizontal
Betriebstemperatur: 0 °C - 110 °C
Betriebsüberdruck: 10 bar
Anschluss : IG 1"
Reinigungsanschluss: G 3/4"
Anschlussvariante: Gewinde
Max. Volumenstrom: 2 m³/h
Durchmesser: 63 mm
Max. Höhe: 139 mm
Breite: 122 mm
Einbaulänge: 88 mm
Gewicht: 1.2 kg
Gewicht: 51 kg
einschl. Anschlussverschraubungen und Dichtungen
angebotenes gleichwertiges Fabrikat nach Wahl des
Bieters:
Fab.: .....................
Typ : .....................
(Technische Unterlagen sind beizulegen wenn
abweichendes Fabrikat angeboten wird).
zu liefern und zu montieren
Menge: 1,000 St

**06.200 Reflex Exiso**
Wärmedämmung für Reflex Exvoid Mikroblasen- oder Exdirt
Schlammabscheider.
Bestehend aus zwei form- und temperaturstabilen,
anpassbaren, formschlüssigen Halbschalen aus Hartschaum
mit Klappverschluß oder Spannband.
Typ: A/D 22 - 1 1/2
Farbe: schwarz
Dämmstärke: 15 mm
Dämmmaterial: EPP
Leistungsstufen:
Durchmesser: 125 mm
Max. Höhe: 225 mm
Breite: 100 mm
Tiefe: 108 mm
Gewicht: 0.07 kg
einschl. Anschlussverschraubungen und Dichtungen
angebotenes gleichwertiges Fabrikat nach Wahl des
Bieters:
Fab.: .....................
Typ : .....................
(Technische Unterlagen sind beizulegen wenn
abweichendes Fabrikat angeboten wird).
zu liefern und zu montieren
Menge: 1,000 St

**06.210 Reflex Exvoid-T**
Automatischer Schnell-/Großentlüfter für Heiz- und
Kühlwassersysteme bzw. geschlossene,
flüssigkeitsgefüllte Anlagensysteme.
Geeignet für die Medien Wasser und Wasser/Glykolgemisch
bis zu einem Mischungsverhältnis von 50/50%.
Armatur für die permanente Ableitung von Gasblasen aus
entsprechend hierfür im Hydraulik-/Rohrleitungssystem
vorgesehenen Hochpunkten oder Sammelstellen.
Typ: T 1/2
Gehäusewerkstoff: Messing
Einbauvariante: vertikal
Betriebstemperatur: 0 °C - 110 °C
Betriebsüberdruck: 10 bar
Anschluss : IG 1/2"
Entlüftungsanschluss: G 1/2"
Durchmesser: 63 mm
Max. Höhe: 122 mm
Breite: 78 mm
Mitte Flansch-Mantel: 46 mm
Gewicht: 0.63 kg
einschl. Anschlussverschraubungen und Dichtungen
angebotenes gleichwertiges Fabrikat nach Wahl des
Bieters:
Fab.: .....................
Typ : .....................
(Technische Unterlagen sind beizulegen wenn
abweichendes Fabrikat angeboten wird).
zu liefern und zu montieren
Menge: 2,000 St

**06.220 Absperrarmatur**
mit Kappe, Draht und Plombe. Normgerecht gegen unbeabsichtigtes Schließen gesichertes
Absperrventil, werkseitig in geöffnetem
Zustand verplombt, Durchgangsform, max.
Betriebstemperatur 120 °C, PN 16
Anschluß:  1"
zu liefern und montieren
Menge: 1,000 St

**06.230 Absperrarmatur**
mit Kappe, Draht und Plombe. Normgerecht gegen unbeabsichtigtes Schließen gesichertes
Absperrventil, werkseitig in geöffnetem
Zustand verplombt, Durchgangsform, max.
Betriebstemperatur 120 °C, PN 16
Anschluß:  3/4"
zu liefern und montieren
Menge: 2,000 St

**06.240 Heizungs-Kugelhahn**
Gehäuse und Kugel aus korrosionsbeständigem, entzinkungsfreiem Rotguß.
Gehäuse rohrförmig für durchlaufende
Wärmedämmung.
Kugel mit glattem Durchgang.
Wartungsfreie Spindelabdichtung durch
zwei O-Ringe.
Kugelabdichtung durch PTFE-Ringe.
Knebel aus schlagfestem Kunststoff,
Anschläge verdeckt.
Knebel auch bei wärmegedämmten Gehäuse
von außen bedienbar. Mit Spindelverlängerung.
Anschluß Innengewinde für Gewinderohr.
Zul. Betriebstemperatur TB 130 Grad C.
Zul. Betriebsüberdruck PB 10 bar.

Fabrikat:  Heimeier
Typ:  Globo H
Ausführung:  DN 50
einschl. Dämmschale nach GEG
angebotenes gleichwertiges Fabrikat nach Wahl des
Bieters:
Fab.: .....................
Typ : .....................
(Technische Unterlagen sind beizulegen wenn
abweichendes Fabrikat angeboten wird).
zu liefern und montieren
Menge: 4,000 St

**06.250 desgleichen jedoch**
Anschluß:  DN 40
zu liefern und montieren
Menge: 12,000 St

**06.260 desgleichen jedoch**
Anschluß:  DN 32
zu liefern und montieren
Menge: 6,000 St

**06.270 desgleichen jedoch**
Anschluß:  DN 25
zu liefern und montieren
Menge: 2,000 St

**06.280 Strangabsperrventil**
zur Strangabsperrung und Entleerung.
Für den Einbau in den Rücklauf
Unter Anlagendruck ohne Veränderung der Kv-Werte zum
Differenzdruckregler aufrüstbar.
inkl. Entleerungshahn
Gehäuse aus Messing MS 58
Druckstufe PN 10
Max. Wassertemperatur: 120°C
Max. Differenzdruck: 0,8 bar
Fabrikat: Danfoss
Typ: USV-M
Dimension: DN 32
einschl. Dämmschale nach GEG
angebotenes gleichwertiges Fabrikat nach Wahl des
Bieters:
Fab.: .....................
Typ : .....................
(Technische Unterlagen sind beizulegen wenn
abweichendes Fabrikat angeboten wird).
zu liefern und zu montieren
Menge: 3,000 St

**06.290 Strangabsperrventil**
zur Strangabsperrung und Entleerung.
Für den Einbau in den Rücklauf
Unter Anlagendruck ohne Veränderung der Kv-Werte zum
Differenzdruckregler aufrüstbar.
inkl. Entleerungshahn
Gehäuse aus Messing MS 58
Druckstufe PN 10
Max. Wassertemperatur: 120°C
Max. Differenzdruck: 0,8 bar
Fabrikat: Danfoss
Typ: USV-M
Dimension: DN 25
einschl. Dämmschale nach GEG
angebotenes gleichwertiges Fabrikat nach Wahl des
Bieters:
Fab.: .....................
Typ : .....................
(Technische Unterlagen sind beizulegen wenn
abweichendes Fabrikat angeboten wird).
zu liefern und zu montieren
Menge: 2,000 St

**06.300 Strangregulier- und Messventil**
Für den Einbau in den Vorlauf
Unter Anlagendruck ohne Veränderung der Kv-Werte.
inkl. Entleerungshahn
Gehäuse aus Messing MS 58
Druckstufe PN 10
Max. Wassertemperatur: 120°C
Max. Differenzdruck: 0,8 bar
Fabrikat: Danfoss
Typ: USV-I
Dimension: DN 32
einschl. Dämmschale nach GEG
angebotenes gleichwertiges Fabrikat nach Wahl des
Bieters:
Fab.: .....................
Typ : .....................
(Technische Unterlagen sind beizulegen wenn
abweichendes Fabrikat angeboten wird).
zu liefern und zu montieren
Menge: 2,000 St

**06.310 Strangregulier- und Messventil**
Für den Einbau in den Vorlauf
Unter Anlagendruck ohne Veränderung der Kv-Werte.
inkl. Entleerungshahn
Gehäuse aus Messing MS 58
Druckstufe PN 10
Max. Wassertemperatur: 120°C
Max. Differenzdruck: 0,8 bar
Fabrikat: Danfoss
Typ: USV-I
Dimension: DN 25
einschl. Dämmschale nach GEG
angebotenes gleichwertiges Fabrikat nach Wahl des
Bieters:
Fab.: .....................
Typ : .....................
(Technische Unterlagen sind beizulegen wenn
abweichendes Fabrikat angeboten wird).
zu liefern und zu montieren
Menge: 2,000 St

**06.320 Füll- und Entleerungshähne 1/2"**
bestehend aus Kugelhahn mit vollem Durchgang, Messing
vernickelt, Kugel Messing verchromt, Dichtschalen
aus PTFE, O-Ring-Abdichtung aus Viton,
Nenndruck PN 20 für Kaltwasser,
PN 16 für Medien bis 100 C,
Knebelgriff aus Kunststoff, Schnellkupplung aus
Messing, einheitliche Klauenweite für alle Dimensionen
und Blindkupplung
zu liefern und montieren
Menge: 26,000 St

**06.330 Röhrenfeder-Manometer ohne Dämpfungsflüssigkeit**
mit Rohrfeder, Gehäuse aus Stahlblech
Durchmesser:  100 mm
Anzeigebereich: 0 - 16 bar
Fehlergrenze: ± 1,0 %
kalibriert
ohne Dämpfungsflüssigkeit
zu liefern und montieren
Menge: 3,000 St

**06.340 Manometerhahn aus Messing, 1/4"**
Betriebsdruck bis 25 bar, Temperatur 50°C
Muffen 1/4"
mit Hahnstellung zum Entlasten und Ausblasen
ohne Prüfanschluss
Fabr. Haenni
angebotenes gleichwertiges Fabrikat nach Wahl des
Bieters:
Fab.: .....................
Typ : .....................
(Technische Unterlagen sind beizulegen wenn
abweichendes Fabrikat angeboten wird).
zu liefern und montieren
Menge: 3,000 St

**06.350 Wassersackrohr Form B**
zum Schutz der Druckmessgeräte vor übermäßiger
Erwärmung
aus Stahl, mit Gewindeende, Form B
Fabrikat Haenni
angebotenes gleichwertiges Fabrikat nach Wahl des
Bieters:
Fab.: .....................
Typ : .....................
(Technische Unterlagen sind beizulegen wenn
abweichendes Fabrikat angeboten wird).
zu liefern und montieren
Menge: 2,000 St

**06.360 Wassersackrohr Form D**
zum Schutz der Druckmessgeräte vor übermäßiger
Erwärmung
aus Stahl, mit Gewindeende, Form D
Fabrikat Haenni
angebotenes gleichwertiges Fabrikat nach Wahl des
Bieters:
Fab.: .....................
Typ : .....................
(Technische Unterlagen sind beizulegen wenn
abweichendes Fabrikat angeboten wird).
zu liefern und montieren
Menge: 1,000 St

**06.370 Zeigerthermometer 0 - +100 °C**
Durchmesser:  100 mm
Fehlergrenze: ± 1,0%
Fabr. Haenni o.glw.
einschließlich Tauchhülse und Muffe (Dämmstärken
beachten)
zu liefern und montieren
Menge: 18,000 St

**06.380 Lufttopf,**
zur senkrechten Montage für zentrale Entlüftung.
Stahlblech ST 37/2, mit Anschweiß-Gewindemuffe R 1/2"
Innengewinde, mit Entlüfteranschluß R 3/8", Inhalt 1,5
Liter
Fabr.: Flamco
Typ: LT 145
einschl. Dämmung nach GEG
angebotenes gleichwertiges Fabrikat nach Wahl des
Bieters:
Fab.: .....................
Typ : .....................
(Technische Unterlagen sind beizulegen wenn
abweichendes Fabrikat angeboten wird).
zu liefern und montieren
Menge: 4,000 St

**06.390 Schwimmerentlüfter**
Anschluß: 3/8"
Fabr.: Flamco
Typ Flexvent
angebotenes gleichwertiges Fabrikat nach Wahl des
Bieters:
Fab.: .....................
Typ : .....................
(Technische Unterlagen sind beizulegen wenn
abweichendes Fabrikat angeboten wird).
zu liefern und montieren
Menge: 4,000 St

**06.400 Profilstahl**
mit 2-fachem Rostschutzanstrich und grauem Deckanstrich
für Schweißkonstruktionen aller Art, einschließlich
Befestigungsmaterial (Schrauben und Metalldübel,
Schwerlastdübel)
etc.), Abrechnung gemäß VOB, Massenberechnung und DIN-
Blätter der Abrechnung beilegen.
zu liefern und montieren
Menge: 80,000 kg

**06.410 Profilstahl wie vor, jedoch verzinkt**
für Sonderkonstruktionen.
zu liefern und montieren
Menge: 40,000 kg

**06.420 Medienkennzeichnungsaufkleber**
Kennzeichnungsaufkleber
mit Benennung des Mediums (z.B. Heizungsvorlauf,
Kaltwasser, etc.), in kennzeichnender Farbe und
Fließrichtungspfeil
zu liefern und anzubringen
Menge: 36,000 St

**06.430 Bezeichnungsschilder 120x100mm**
graviert, inkl. Beschriftung, komplett mit Halter,
Schrauben und Dübel
Größe ca. 120x60mm, Ausführung und Beschriftung nach
vorheriger Genehmigung.
zu liefern und zu montieren
Menge: 22,000 St

### Titel 07 Rohrleitungen mit Zubehör

*Hinweis*
C-Stahl-Heizungsleitungen
Verlegen als Heizungsleitung einschließlich Ablängen, Ausrichten, Biegen und
Befestigen unter Beachtung der
temperaturabhängigen Längenänderung und
Dichtheitsprüfung.
C-Stahl Systemrohre sind nach DIN EN 10305 geschweißte
dünnwandige Präzisionsstahlrohre aus unlegiertem Stahl
E 195 (RSt 34-2) mit Werkstoff Nr. 1.0034, nach DIN EN
10305
Versehen mit einer weißen Grundierung und einer
Kunststoffummantelung aus cremeweißem (RAL 9001)
Polypropylen (PP) als Korrosionsschutz.
Der unlegierte Stahl zeichnet sich durch einen hohen
Reinheitsgrad und niedrigen Kohlenstoffgehalt aus.
Er kann bei Bedarf gelötet oder geschweißt werden.
Der Kunststoffmantel zeichnet sich aus durch
Eine glatte Oberfläche
Gute Reiss- und Schlagfestigkeit
Biegefähigkeit bis -10 °C
C-Stahl Systemrohre sind entsprechend der DIN 4102-1 in
Baustoffklasse B2 (nicht brennend abtropfend)
eingestuft
Bei Rohrverbindungen sind die
Verbindungstechniken des DVGW-Arbeits-
blattes GW 2 zugrunde zu legen.
Bei Schraub- und Flanschverbindungen
sind die festgelegten lösbaren Verbindungselemente zu verwenden und ihre
jeweilige Anwendung zu beachten.
Preßverbindungen sind mit Preßverbindern
gem. DVGW-Arbeitsblatt W534 auszuführen.
Sie müssen ein DVGW-Prüfzeichen besitzen
Verarbeitsungsrichtlinien, Herstellerangaben und
dergleichen sind zwingend einzuhalten.

**07.010 Rohr DN 12 (15x1)**
zu liefern und montieren
Menge: 20,000 lfdm

**07.020 Rohr DN 15 (18x1)**
zu liefern und montieren
Menge: 20,000 lfdm

**07.030 Rohr DN 20 (22x1)**
zu liefern und montieren
Menge: 38,000 lfdm

**07.040 Rohr DN 25 (28x1,5)**
zu liefern und montieren
Menge: 64,000 lfdm

**07.050 Rohr DN 32 (35x1,5)**
zu liefern und montieren
Menge: 90,000 lfdm

**07.060 Rohr DN 40 (42x1,5)**
zu liefern und montieren
Menge: 76,000 lfdm

**07.070 Rohr DN 50 (54x2)**
zu liefern und montieren
Menge: 30,000 lfdm

**07.080 Muffen, Schiebemuffen DN 12**
sonst wie vor
zu liefern und montieren
Menge: 2,000 St

**07.090 Muffen, Schiebemuffen DN 15**
sonst wie vor
zu liefern und montieren
Menge: 2,000 St

**07.100 Muffen, Schiebemuffen DN 20**
sonst wie vor
zu liefern und montieren
Menge: 8,000 St

**07.110 Muffen, Schiebemuffen DN 25**
sonst wie vor
zu liefern und montieren
Menge: 10,000 St

**07.120 Muffen, Schiebemuffen DN 32**
sonst wie vor
zu liefern und montieren
Menge: 12,000 St

**07.130 Muffen, Schiebemuffen DN 40**
sonst wie vor
zu liefern und montieren
Menge: 12,000 St

**07.140 Muffen, Schiebemuffen DN 50**
sonst wie vor
zu liefern und montieren
Menge: 6,000 St

**07.150 Bögen, alle Wingelgrade DN 12**
Muffen innen/innen, innen/außen, kurz-lang
sonst wie vor
zu liefern und montieren
Menge: 8,000 St

**07.160 Bögen, alle Wingelgrade DN 15**
sonst wie vor
zu liefern und montieren
Menge: 6,000 St

**07.170 Bögen, alle Wingelgrade DN 20**
sonst wie vor
zu liefern und montieren
Menge: 18,000 St

**07.180 Bögen, alle Wingelgrade DN 25**
sonst wie vor
zu liefern und montieren
Menge: 28,000 St

**07.190 Bögen, alle Wingelgrade DN 32**
sonst wie vor
zu liefern und montieren
Menge: 40,000 St

**07.200 Bögen, alle Wingelgrade DN 40**
sonst wie vor
zu liefern und montieren
Menge: 48,000 St

**07.210 Bögen, alle Wingelgrade DN 50**
sonst wie vor
zu liefern und montieren
Menge: 32,000 St

**07.220 T-Stücke DN 12**
sonst wie vor
zu liefern und montieren
Menge: 2,000 St

**07.230 T-Stücke DN 15**
sonst wie vor
zu liefern und montieren
Menge: 2,000 St

**07.240 T-Stücke DN 20**
sonst wie vor
zu liefern und montieren
Menge: 6,000 St

**07.250 T-Stücke DN 25**
sonst wie vor
zu liefern und montieren
Menge: 10,000 St

**07.260 T-Stücke DN 32**
sonst wie vor
zu liefern und montieren
Menge: 12,000 St

**07.270 T-Stücke DN 40**
sonst wie vor
zu liefern und montieren
Menge: 14,000 St

**07.280 T-Stücke DN 50**
sonst wie vor
zu liefern und montieren
Menge: 10,000 St

**07.290 T-Stücke DN 15, Abgang reduziert**
sonst wie vor
zu liefern und montieren
Menge: 2,000 St

**07.300 T-Stücke DN 20, Abgang reduziert**
sonst wie vor
zu liefern und montieren
Menge: 2,000 St

**07.310 T-Stücke DN 25, Abgang reduziert**
sonst wie vor
zu liefern und montieren
Menge: 4,000 St

**07.320 T-Stücke DN 32, Abgang reduziert**
sonst wie vor
zu liefern und montieren
Menge: 6,000 St

**07.330 T-Stücke DN 40, Abgang reduziert**
sonst wie vor
zu liefern und montieren
Menge: 6,000 St

**07.340 T-Stücke DN 50, Abgang reduziert**
sonst wie vor
zu liefern und montieren
Menge: 4,000 St

**07.350 T-Stücke DN 15, Abgang mit Innen-/Außengewinde**
sonst wie vor
zu liefern und montieren
Menge: 2,000 St

**07.360 T-Stücke DN 20, Abgang mit Innen-/Außengewinde**
sonst wie vor
zu liefern und montieren
Menge: 2,000 St

**07.370 T-Stücke DN 25, Abgang mit Innen-/Außengewinde**
sonst wie vor
zu liefern und montieren
Menge: 4,000 St

**07.380 T-Stücke DN 32, Abgang mit Innen-/Außengewinde**
sonst wie vor
zu liefern und montieren
Menge: 8,000 St

**07.390 T-Stücke DN 40, Abgang mit Innen-/Außengewinde**
sonst wie vor
zu liefern und montieren
Menge: 6,000 St

**07.400 T-Stücke DN 50, Abgang mit Innen-/Außengewinde**
sonst wie vor
zu liefern und montieren
Menge: 4,000 St

**07.410 Anschlussverschraubungen DN 15**
flachdichtend mit Innen-/Außengewinde, Überwurfmutter
sonst wie vor
zu liefern und montieren
Menge: 4,000 St

**07.420 Anschlussverschraubungen DN 20**
sonst wie vor
zu liefern und montieren
Menge: 8,000 St

**07.430 Anschlussverschraubungen DN 25**
sonst wie vor
zu liefern und montieren
Menge: 18,000 St

**07.440 Anschlussverschraubungen DN 32**
sonst wie vor
zu liefern und montieren
Menge: 4,000 St

**07.450 Anschlussverschraubungen DN 40**
sonst wie vor
zu liefern und montieren
Menge: 4,000 St

**07.460 Anschlussverschraubungen DN 50**
sonst wie vor
zu liefern und montieren
Menge: 6,000 St

**07.470 Übergangsmuffe DN 15 mit Innen- oder Aussengewinde**
mit/ohne Einschubende
sonst wie vor
zu liefern und montieren
Menge: 2,000 St

**07.480 Übergangsmuffe DN 20 mit Innen- oder Aussengewinde**
sonst wie vor
zu liefern und montieren
Menge: 2,000 St

**07.490 Übergangsmuffe DN 25 mit Innen- oder Aussengewinde**
sonst wie vor
zu liefern und montieren
Menge: 4,000 St

**07.500 Übergangsmuffe DN 32 mit Innen- oder Aussengewinde**
sonst wie vor
zu liefern und montieren
Menge: 4,000 St

**07.510 Übergangsmuffe DN 40 mit Innen- oder Aussengewinde**
sonst wie vor
zu liefern und montieren
Menge: 2,000 St

**07.520 Übergangsmuffe DN 50 mit Innen- oder Aussengewinde**
sonst wie vor
zu liefern und montieren
Menge: 4,000 St

**07.530 Reduktionsstücke DN 15, alle Größen**
sonst wie vor
zu liefern und montieren
Menge: 2,000 St

**07.540 Reduktionsstücke DN 20, alle Größen**
sonst wie vor
zu liefern und montieren
Menge: 2,000 St

**07.550 Reduktionsstücke DN 25, alle Größen**
sonst wie vor
zu liefern und montieren
Menge: 6,000 St

**07.560 Reduktionsstücke DN 32, alle Größen**
sonst wie vor
zu liefern und montieren
Menge: 12,000 St

**07.570 Reduktionsstücke DN 40, alle Größen**
sonst wie vor
zu liefern und montieren
Menge: 14,000 St

**07.580 Reduktionsstücke DN 50, alle Größen**
sonst wie vor
zu liefern und montieren
Menge: 18,000 St

**07.590 Übergangsverschraubung DN 15**
mit Innen- oder Außengewinde, flachdichtend, mit
Dichtung
sonst wie vor
zu liefern und montieren
Menge: 5,000 St

**07.600 Übergangsverschraubung DN 20**
sonst wie vor
zu liefern und montieren
Menge: 4,000 St

**07.610 Übergangsverschraubung DN 32**
sonst wie vor
zu liefern und montieren
Menge: 4,000 St

**07.620 Übergangsverschraubung DN 40**
sonst wie vor
zu liefern und montieren
Menge: 4,000 St

**07.630 Übergangsverschraubung DN 50**
sonst wie vor
zu liefern und montieren
Menge: 6,000 St

*Hinweis*
Mehrschichtiges Metallverbundrohr und Rotguss-Fitting
bzw.
PVDF-Fittingen.
Medienführendes Rohr aus vernetztem Polyethylen, PE-Xb
Tragrohr aus Aluminium stumpf verschweißt, äußere
Schutzschicht aus Polyethylen. PE-HD
Verbindung: Längskraftschlüssige Verbindung durch
direktes Verpressen des Rohres auf dem Fitting (ohne
Zusatzteile, z. B. Hülse)
Verlegung: Die Verarbeitung und Verlegung ist nach DIN
1988, den herstellerspezifischen Vorschriften sowie der
Einhaltung einschlägiger Normen durchzuführen.
Zulassung: DVGW-Systemprüftzeichen, einschl.
Bauschutzdeckel
Einsatzbereich: Trinkwarm- und Kaltwasser,
Heizungsleitung
Fabrikat: Geberit
Typ: Mepla
angebotenes gleichwertiges Fabrikat nach Wahl des
Bieters:
Fab.: .....................
Typ : .....................
(Technische Unterlagen sind beizulegen wenn
abweichendes Fabrikat angeboten wird).

*Hinweis*
Stangenmaterial
Alle Leitung auf dem RFB als Anbindeleitungen der FB-
Hzg-Verteiler müssen in Mepla ausgeführt werden.

**07.640 Rohr 26 x 3,0 mm (DN 20)**
zu liefern und verlegen
Menge: 12,000 lfdm

**07.650 Rohr 32 x 3,0 mm (DN 25)**
zu liefern und verlegen
Menge: 46,000 lfdm

**07.660 Bögen, alle Wingelgrade DN 20**
sonst wie vor
zu liefern und montieren
Menge: 10,000 St

**07.670 Bögen, alle Wingelgrade DN 25**
sonst wie vor
zu liefern und montieren
Menge: 22,000 St

**07.680 Anschlussverschraubungen DN 20**
sonst wie vor
zu liefern und montieren
Menge: 8,000 St

**07.690 Anschlussverschraubungen DN 25**
sonst wie vor
zu liefern und montieren
Menge: 18,000 St

### Titel 08 Brandschottarbeiten

**08.010 Brandschutz-Wand- und Deckendurchführungen DN 15**
für Heizungs- und Sanitärrohrleitungen
Rockwool Conlit 150 U-Rohrschalen, Nichtbrennbar A2,
mit gittervernetzten Aluminium-Sandwich-Folie
kaschiert. Mindestrohdichte 150 kg/m³.
Für Rohrdurchführungen R30 und R90 entsprechend
Zulassungen.
Der Einbau ist mit der Bauleitung abzustimmen. Vor dem
Beginn der Arbeiten sind die Prüfprotokolle,
Zulassungen, etc. 2-fach nach Fertigstellung 5-fach der
Bauleitung zu übergeben.
zu liefern und montieren
angebotenes gleichwertiges Fabrikat nach Wahl des
Bieters:
Fab.: .....................
Typ : .....................
(Technische Unterlagen sind beizulegen wenn
abweichendes Fabrikat angeboten wird).
Menge: 2,000 lfdm

**08.020 Rohr DN 20-25**
Isolierstärke 30mm
zu liefern und anzubringen
Menge: 26,000 lfdm

**08.030 Rohr DN 32-40**
Isolierstärke 40 mm
zu liefern und anzubringen
Menge: 12,000 lfdm

**08.040 Rohr DN 50**
Isolierstärke 60 mm
zu liefern und anzubringen
Menge: 2,000 lfdm

**08.050 Intumeszirende Brandschutzmasse**
zur Rohrabschottung in Brandwänden
Fabrikat: Hiliti
Typ: CP 611 A
als Kartusche, Brandschutzmasse je 310 ml.
Artikel-Nr.: 220351/1
fix und fertig verarbeitet
angebotenes gleichwertiges Fabrikat nach Wahl des
Bieters:
Fab.: .....................
Typ : .....................
(Technische Unterlagen sind beizulegen wenn
abweichendes Fabrikat angeboten wird).
zu liefern und montieren
Menge: 2,000 St

### Titel 09 Isolierungen

*Hinweis*
Steinwolldämmung Iso-Genopack 100%
Dämmung der sichtbaren Verteilleitungen mit Steinwolle
(Schmelztemperatur >1000°C)
äußere Abdeckung mit Iso-Genopak, einschließlich der
Rohrbogen bis einschließlich DN 100.
Die Befestigung der PVC-Folie erfolgt mit
Isoliernägeln aus Kunststoff.
Die Isolierstärke ist entsprechend den Rohrquerschnitten auszuführen.
Die Mindeststärke beträgt 20 mm, die größte
Isolierstärke beträgt 100 mm.
Dämmstärke 100% entsprechend .
einschl. Drahtwickelung, 6 Wickelung pro Meter

**09.010 Rohr DN 12 isolieren**
zu liefern und anzubringen
Menge: 15,000 lfdm

**09.020 Rohr DN 15 isolieren**
zu liefern und anzubringen
Menge: 15,000 lfdm

**09.030 Rohr DN 20 isolieren**
zu liefern und anzubringen
Menge: 10,000 lfdm

**09.040 Rohr DN 25 isolieren**
zu liefern und anzubringen
Menge: 32,000 lfdm

**09.050 Rohr DN 32 isolieren**
zu liefern und anzubringen
Menge: 72,000 lfdm

**09.060 Rohr DN 40 isolieren**
zu liefern und anzubringen
Menge: 76,000 lfdm

**09.070 Rohr DN 50 isolieren**
zu liefern und anzubringen
Menge: 20,000 lfdm

*Hinweis*
Steinwolldämmung Iso-Genopack 200%
Dämmung der sichtbaren Verteilleitungen mit Steinwolle
(Schmelztemperatur >1000°C)
äußere Abdeckung mit Iso-Genopak, einschließlich der
Rohrbogen bis einschließlich DN 100.
Die Befestigung der PVC-Folie erfolgt mit
Isoliernägeln aus Kunststoff.
Die Isolierstärke ist entsprechend den Rohrquerschnitten auszuführen.
Dämmstärke 200% entsprechend .
einschl. Drahtwickelung, 6 Wickelung pro Meter

**09.080 Rohr DN 50 isolieren**
zu liefern und anzubringen
Menge: 10,000 lfdm

*Hinweis*
Steinwolldämmung alukaschiert 100%
Rohrisolierung aus Steinwollematten (Schmelztemperatur
>
1000°C), Alu-kaschiert, nicht brennbar, für die
Leitungen in Wandschlitzen oder Deckenverkleidungen.
Die Isolierstärke ist entsprechend den
Rohrquerschnitten
auszuführen.
Die Mindeststärke beträgt 20 mm, die größte
Isolierstärke beträgt 100 mm.
Dämmstärke 100% entsprechend GEG
einschl. Drahtwickelung, 6 Wickelung pro Meter

**09.090 Rohr DN 12 isolieren**
zu liefern und anzubringen
Menge: 5,000 lfdm

**09.100 Rohr DN 15 isolieren**
zu liefern und anzubringen
Menge: 5,000 lfdm

**09.110 Rohr DN 20 isolieren**
zu liefern und anzubringen
Menge: 28,000 lfdm

**09.120 Rohr DN 25 isolieren**
zu liefern und anzubringen
Menge: 30,000 lfdm

**09.130 Rohr DN 32 isolieren**
zu liefern und anzubringen
Menge: 18,000 lfdm

**09.140 climaflex stabil Panzerschlauch**
climaflex stabil Panzerschlauch
zum Schutz gegen äußere mechanische
Einflüsse, ebenso gegen Schwitzwasser,
Korrosion und Körperschall von Kaltwasserleitungen nach DIN 1988 Teil 2.
Rundextrudierter Schlauch aus geschlossenzelligem Polyäthylenschaum mit
coextrudierter PE-Folie.
FCKW- HFCKW- und PVC-frei !
Alterungsbeständig und unverrottbar,
reiss- und trittfest.

Verarbeitungshinweise des Herstellers
sind zu beachten !

Hersteller: nmc Deutschland GmbH
  Tiergartenstr. 4-6
  64646 Heppenheim
  Tel.: 06252/967-0

Wärmeleitfähigkeit nach DIN 52613
  Lambda  : 0,040 W/mK
Temperatureinsatzbereich  : -45 °C bis +105 °C
Brandverhalten  : B1 nach DIN 4102
für Rohre  : DN 20
Dämmdicke  :  9 mm
Lieferlänge  :  10 m Rolle
Stöße verklebt
angebotenes gleichwertiges Fabrikat nach Wahl des
Bieters:
Fab.: .....................
Typ : .....................
(Technische Unterlagen sind beizulegen wenn
abweichendes Fabrikat angeboten wird).
zu liefern und montieren
Menge: 6,000 lfdm

**09.150 climaflex stabil Panzerschlauch**
climaflex stabil Panzerschlauch
zum Schutz gegen äußere mechanische
Einflüsse, ebenso gegen Schwitzwasser,
Korrosion und Körperschall von Kaltwasserleitungen nach DIN 1988 Teil 2.
Rundextrudierter Schlauch aus geschlossenzelligem Polyäthylenschaum mit
coextrudierter PE-Folie.
FCKW- HFCKW- und PVC-frei !
Alterungsbeständig und unverrottbar,
reiss- und trittfest.

Verarbeitungshinweise des Herstellers
sind zu beachten !

Hersteller: nmc Deutschland GmbH
  Tiergartenstr. 4-6
  64646 Heppenheim
  Tel.: 06252/967-0

Wärmeleitfähigkeit nach DIN 52613
  Lambda  : 0,040 W/mK
Temperatureinsatzbereich  : -45 °C bis +105 °C
Brandverhalten  : B1 nach DIN 4102
für Rohre  :  DN25
Dämmdicke  :  9 mm
Lieferlänge  :  10 m Rolle
Stöße verklebt
angebotenes gleichwertiges Fabrikat nach Wahl des
Bieters:
Fab.: .....................
Typ : .....................
(Technische Unterlagen sind beizulegen wenn
abweichendes Fabrikat angeboten wird).
zu liefern und montieren
Menge: 34,000 lfdm

**09.160 exzentroflex stabil PE-Rohrisolierung**
exzentroflex stabil PE-Rohrisolierung
Platzsparende Boden- und Wandisolierung.
Exzentrisch extrudierte Rohrisolierung
mit coextrudierter PE-Folie.
Alterungsbeständig und unverrottbar.
FCKW- HFCKW- und PVC-frei !

Verarbeitungshinweise des Herstellers
sind zu beachten !

Hersteller: nmc Deutschland GmbH
  Tiergartenstr. 4-6
  64646 Heppenheim
  Tel.: 06252/967-0

Wärmeleitfähigkeit bei 40 °C Mitteltemp.
  Lambda R  : 0,040 W/mK DIN 52612
Temperatureinsatzbereich : -45 °C bis +105 °C
Brandverhalten  : B1 nach DIN 4102
für Rohre  : DN20
Dämmstärke  : 25 mm
Länge  :  2 m
Farbe  : rot
Stöße verklebt
angebotenes gleichwertiges Fabrikat nach Wahl des
Bieters:
Fab.: .....................
Typ : .....................
(Technische Unterlagen sind beizulegen wenn
abweichendes Fabrikat angeboten wird).
zu liefern und montieren
Menge: 6,000 lfdm

**09.170 exzentroflex stabil PE-Rohrisolierung**
exzentroflex stabil PE-Rohrisolierung
Platzsparende Boden- und Wandisolierung.
Exzentrisch extrudierte Rohrisolierung
mit coextrudierter PE-Folie.
Alterungsbeständig und unverrottbar.
FCKW- HFCKW- und PVC-frei !

Verarbeitungshinweise des Herstellers
sind zu beachten !

Hersteller: nmc Deutschland GmbH
  Tiergartenstr. 4-6
  64646 Heppenheim
  Tel.: 06252/967-0

Wärmeleitfähigkeit bei 40 °C Mitteltemp.
  Lambda R  : 0,040 W/mK DIN 52612
Temperatureinsatzbereich : -45 °C bis +105 °C
Brandverhalten  : B1 nach DIN 4102
für Rohre  : DN25
Dämmstärke  : 25 mm
Länge  :  2 m
Farbe  : rot
Stöße verklebt
angebotenes gleichwertiges Fabrikat nach Wahl des
Bieters:
Fab.: .....................
Typ : .....................
(Technische Unterlagen sind beizulegen wenn
abweichendes Fabrikat angeboten wird).
zu liefern und montieren
Menge: 12,000 lfdm

### Titel 10 Heizflächen mit Zubehör

*Hinweis*
Fußbodenheizung
entsprechend Herstellervorschrift verlegen:
Vor Beginn der Ausführungsarbeiten sind
mit dem Bauwerksplaner (Auftraggeber)
die Bauwerksabichtung, Fußbodenaufbauten
Bewegungsfugen sowie die Oberbodenbeläge
abzustimmen.

*Hinweis*
Fussbodenheizungsrohr
zur Heizungsinstallation
Werkstoff: peroxidisch vernetztes
Polyethylen PE-Xa, hergestellt nach DIN
16892 und DIN 4729, sauerstoffdicht
entsprechend DIN 4726 und Ö-Norm B 5153
mit außenliegender, wasserunlöslicher
Sauerstoffsperrschicht aus Ethylenvinylalkohol (EVAL)
Zulassungen: DIN Registriernummer 3V037
Eigenschaften: hochwärme- und alterungsstabilisiert, für maximalen Betriebsdruck von 6 bar bei maximaler Betriebstemperatur von 90 Grad C, kurzzeitig bis
110 Grad C
einschl. Tackernadeln
einschl. Rohrführungsbögen, Fugenrohre und Zuschlag für
Anbindeleitung
angebotenes gleichwertiges Fabrikat nach Wahl des
Bieters:
Fab.: .....................
Typ : .....................
(Technische Unterlagen sind beizulegen wenn
abweichendes Fabrikat angeboten wird).

**10.010 Rohrleitungen Verlegeabstand 10cm**
Rohr 17 x 2,0
Außendurchmesser 17 mm
Wandstärke  2,0 mm
Verlegeabstand: 10cm
einschl. Anbindeleitungen zu den Heizkreisen
zu liefern und montieren
Menge: 237,000 m2

**10.020 Rohrleitungen Verlegeabstand 15cm**
Rohr 17 x 2,0
Außendurchmesser 17 mm
Wandstärke  2,0 mm
Verlegeabstand: 15cm
einschl. Anbindeleitungen zu den Heizkreisen
zu liefern und montieren
Menge: 749,000 m2

**10.030 Raumthermostat**
zur individuellen Einzelraumregelung.
Elektronischer 2-Punkt-Regler, präzises Regelverhalten
durch
Pulsweitenmodulation mit thermischer Rückführung,
4K Temperaturabsenkung mittels externem Signal,
Sollwert
Abgleich, Schutzart IP30, 78/26/78 (H/B/L), 230V
einschl. sämtlicher elektrischer Anklemmarbeiten inkl.
erforderlichen Kleinteilen wie Anschlussdosen, usw.
angebotenes gleichwertiges Fabrikat nach Wahl des
Bieters:
Fab.: .....................
Typ : .....................
(Technische Unterlagen sind beizulegen wenn
abweichendes Fabrikat angeboten wird).
zu liefern und zu montieren
Menge: 59,000 St

**10.040 varimatic Stellantrieb 100N**
230 V, zur Betätigung der
Ventile am Heizkreisverteiler mittels 2-Punkt-Signal,
Steckmontage, Ausführung stromlos geschlossen
Schutzart IP54 (EN 60529)
einschl. sämtlicher elektrischer Anklemmarbeiten inkl.
erforderlichen Kleinteilen wie Anschlussdosen, usw.
angebotenes gleichwertiges Fabrikat nach Wahl des
Bieters:
Fab.: .....................
Typ : .....................
(Technische Unterlagen sind beizulegen wenn
abweichendes Fabrikat angeboten wird).
zu liefern und zu montieren
Menge: 84,000 St

**10.050 varimatic Basismodul für Raumregler und Stellantriebe.**
Modular erweiterbar, Steckklemmkontakte, Temperatur-
Absenkbetrieb in 2 Heizzonen, Anschluß von 6
Raumreglern
und max. 14 Stellantrieben, mit Funktionsanzeigen, 230V
H/B/L  70/75/238mm
einschl. sämtlicher elektrischer Anklemmarbeiten inkl.
erforderlichen Kleinteilen wie Anschlussdosen, usw.
angebotenes gleichwertiges Fabrikat nach Wahl des
Bieters:
Fab.: .....................
Typ : .....................
(Technische Unterlagen sind beizulegen wenn
abweichendes Fabrikat angeboten wird).
zu liefern und zu montieren
Menge: 3,000 St

**10.060 Inbetriebnahme und elektrisches Anklemmen**
der Fussbodenregelung einschl. aller Fühler
je Haus, Einregulierung und Abnahmeprotokoll
pauschal:
Menge: 2,000 St

**10.070 Aufheizen, Funktionsheizen**
nach DIN 4725 und DIN EN 1264 sowie Vorgaben des
Estrichlegers. Das Auf- und Funktionsheizen ist
rechtzeitig vorab mit dem Estrichleger und der
Bauleitung schriftlich abzustimmen. Es ist ein
Protokoll zu erstellen das der Bauleitung nach
Fertigstellen des Heizens zu übergeben und den
Revisionsunterlagen beizulegen ist. Die Überwachung,
manuelle Einstellung der Temperaturen etc. ist vom AN
eigenverantwortlich auszuführen.
pauschal:
Menge: 2,000 St

*Hinweis*
Ventil-Fertigheizkörper
Profilierter Flachheizkörper mit integrierter Ventilgarnitur und Einbauventil (Standardmäßig rechts, bei Typ
 21/22/33 auf links bauseits umrüstbar).
Typ 10 und Typ 11 wahlweise als
Ausführung links lieferbar - vor Bestellung
prüfen.
 Je nach Heizkörperleistung ist eines
 von zwei optimierten Einbauventilen
 werksseitig eingebaut. Das Einbauventil
 "N" ist dabei auf größere, das Einbauventil "U" auf kleinere Volumenströme
 mit der Regelcharakteristik und den
 Voreinstellungswerten abgestimmt.
Heizkörper mit Seitenteilen und demontierbarem Abdeckgitter  Blind- und Entlüftungsstopfen werksseitig eingebaut.
Garantierter Qualitätsstandard mit dem
 RAL-Gütezeichen RAL-RG 618.
Heizkörper entspricht den Anforderungen
 der Arbeitssicherheit gemäß den Richtlinien der GUV.
Wärmeleistung nach DIN EN 442 geprüft
 und RAL-registriert: GZ-RG-Nr. 0427,
 0428, 0429, 0430, 00431.
Heizkörper mit strukturierter verkehrsweißer Einbrenn-Pulverlackierung
 (RAL 9016) erfüllt die DIN 55900.
 Druckstufe PN10. Vorbereitet für
 Buderus-Montage-System BMSplus.
 Rohrleitungsanschluss über G 3/4
 Außengewinde (zwei Anschlüsse unten).
 In Schrumpffolie mit Schutzecken als
 Transport- und Montageschutz verpackt.

Der Auslegung liegt folgendes Fabrikat zu Grunde:
Fabrikat BUDERUS Logatrend K/VK-Profil

gleichwertiges angebotenes Fabrikat

nach Wahl des Bieters:.................................
..............
(Herstellerunterlagen sind dem Angebot beizulegen, die
Beurteilung der Gleichwertigkeit obliegt dem
Auftraggeber bzw. dem beauftragten Fachingenieur.
Wesentlich ist die Heizleistung nach DIN EN 442 und die
Qualität)

**10.080 Fertigheizkörper**
Typ: 22
BH: 900mm
zu liefern
Material:
Menge: 2,000 lfdm

**10.090 Stückzuschlag**
für Typ: 22
BH: 900 mm
Material:
Menge: 2,000 St

*Hinweis*
Buderus Flach-HK Logatrend K-Profil
Buderus Logatrend K-Profil
Profilierter Flachheizkörper mit Seitenteilen und demontierbarem Abdeckgitter.
Garantierter Qualitätsstandard mit dem
RAL-Gütezeichen RAL-RG 618.
Heizkörper entspricht den Anforderungen
der Arbeitssicherheit gemäß den Richtlinien der GUV. Wärmeleistung nach DIN EN
442 geprüft und RAL-registriert: GZ-RG-
Nr. 0427, 0428, 0429, 0430, 0431, 0182,
0183.
Heizkörper mit verkehrsweißer Einbrenn-
Pulverlackierung (RAL 9016) erfüllt die
DIN 55900. Vorbereitet für Buderus-Mon-
tage-System BMS plus.
Rohrleitungsanschluss über G 1/2 Innengewinde (vier seitliche Anschlüsse).
In Schrumpffolie mit Schutzecken als
Transport- und Montageschutz verpackt.

Der Auslegung liegt folgendes Fabrikat zu Grunde:
Fabrikat BUDERUS Logatrend VK-Profil

gleichwertiges angebotenes Fabrikat

nach Wahl des Bieters:.................................
..............
(Herstellerunterlagen sind dem Angebot beizulegen, die
Beurteilung der Gleichwertigkeit obliegt dem
Auftraggeber bzw. dem beauftragten Fachingenieur.
Wesentlich ist die Heizleistung nach DIN EN 442 und die
Qualität)

**10.100 Fertigheizkörper**
Typ: 22
BH: 900mm
zu liefern
Material:
Menge: 2,000 lfdm

**10.110 Stückzuschlag**
für Typ: 22
BH: 900 mm
Material:
Menge: 2,000 St

**10.120 Thermostatkopf**
mit eingebautem Fühler, versetztem und
begrenztem Sollwertbereich.
CEN-zertifiziert, geprüft nach
DIN EN 215 Teil 1. Flüssigkeitsgefüllter
Thermostat. Innere Begrenzung oder
Blockierung im Sollwertbereich durch
Einstellring. Frostschutzsicherung.
Diebstahlsicherung durch Sicherungsring.
Erhöhte Festigkeit nach abgelaufener
Bundeswehrzulassung TL 4520-0014. Merkzahl je nach Sollwertbereich:
1-3/1-4/1-5. Unterer Sollwert 6 Grad C.
Oberer Sollwert, nach Angabe, in 1 Grad
Schritten zwischen 15 und 25 Grad C.

Max. Fühlertemperatur:  + 50 Grd.C
Hysterese:  0,2 K
Wassertemperatureinfluß:  0,4 K
Differenzdruckeinfluß:  0,3 K

Fabrikat:  Heimeier
Typ:  K
Skalenhaube:  weiß
.. Grad C max. Sollwert

zu liefern und montieren
Menge: 17,000 St

**10.130 Thermostat-Ventilunterteil**
"mit Voreinstellung".
CEN-zertifiziert, geprüft nach
DIN EN 215 Teil 1. Gehäuse aus korrosionsbeständigem, entzinkungsfreiem Rotguß. Mit Niro-Stahlspindel und doppelter
O-Ring-Abdichtung. Thermostat-Oberteil
und äußerer O-Ring ohne Entleeren der
Anlage auswechselbar. Mit Voreinstellung
durch Präzisionsbohrungen und ablesbaren
Einstellwerten. Geringste Durchflußtoleranzen. Voreinstellung manipulationsgeschützt. Anschluß Innengewinde für Ge-
winderohr, oder in Verbindung mit Klemmverschraubungen für Kupfer-, Präzisionsstahl- oder Verbundrohr.
Zul. Betriebstemperatur TB 120 Grad C.
Zul. Betriebsüberdruck PB 10 bar.

Fabrikat:  Heimeier
Typ:  V-exakt
Nennweite:  DN 15 (1/2")
Ausführung:  Rotguß
Eck-, Durchgang-, oder Winkeleckform

zu liefern und montieren
angebotenes gleichwertiges Fabrikat nach Wahl des
Bieters:
Fab.: .....................
Typ : .....................
(Technische Unterlagen sind beizulegen wenn
abweichendes Fabrikat angeboten wird).
Menge: 2,000 St

**10.140 Heizkörper-Rücklauf-Verschraubung**
Absperrbare und regulierbare Verschraubung mit Entleerungsmöglichkeit. Gehäuse
aus korrosionsbeständigem, entzinkungsfreiem Rotguß. Einbaumaße nach DIN 3842.
Anschluß Innengewinde für Gewinderohr
oder in Verbindung mit Klemmverschraubungen für Kupfer-, Präzisionsstahl-
oder Verbundrohr. Mit Absperrung und
Feinstregulierung durch Doppelkegel,
ohne Hubbegrenzung. Keine Veränderung
der Voreinstellung beim Öffnen bzw.
Schließen. Verschlußdeckel flachdichtend. Anschluß für Entleerungs- und
Fülleinrichtung.
Zul. Betriebstemperatur TB 120 Grad C.
Zul. Betriebsüberdruck PB 10 bar.

Fabrikat:  Heimeier
Typ:  Regulux
Nennweite:  DN 15 (1/2")
Ausführung:  Rotguß
  Durchgang oder Eckform

zu liefern und montieren
angebotenes gleichwertiges Fabrikat nach Wahl des
Bieters:
Fab.: .....................
Typ : .....................
(Technische Unterlagen sind beizulegen wenn
abweichendes Fabrikat angeboten wird).
Menge: 2,000 St

**10.150 Heizkörper ins Gebäude schaffen**
aufstellen u. mit den Rohrleitungen
verbinden einschließlich Montage der
Wandkonsolen
Menge: 4,000 St

**10.160 Heizkörper zwecks Malerarbeiten**
ab- und wieder anbringen (incl. Entleeren und
erneutes Befüllen der Heizkörper)
Die Heizkörper müssen zur
Zwischenlagerung an einem gesicherten
Platz aufbewahrt werden. Das Vertragen
bis 100m Entfernung ist
einzukalkulieren.
Menge: 4,000 St

**10.170 Heizkörper bezüglich der Abmessungen**
und Montageort vor Ort entsprechend den
Gegebenheiten prüfen, Durchsprache der
Abmessungen und Standorte mit der
Bauherrschaft, dem Architekten und dem
Ing.-Büro vor der Bestellung.
Wird die Abstimmung versäumt, so sind
die Heizkörper auf eigene Kosten
abzuändern.
Menge: 4,000 St

**10.180 Hydraulische Einregulierung**
Heizkörper und Rohrleitungsnetz auf die erforderliche
Heizwassermenge während der Heizperiode einregulieren.
Einstellen der Thermostatventil-Voreinstellungen,
Rücklaufverschraubungen, Strangregulierventile,
Differenzdruckregler, etc.
Menge: 4,000 St

**10.190 Fussbodenheizungsverteiler**
mit Vor- und Rücklaufbalken aus
Edelstahl VA
Entlüftungsventile, Stopfen 1/2",
selbstdichtend, Abgang mittig 1/2"
Wandhalter mit Schalldämmeinlage,
komplett mit Schrauben und Dübeln
Primärseite: 2 Kugelventile 1"
Sekundär: 3/4" AG mit Konus
incl. Klemmverschraubungen für
Heizkörperanbindeleitungen Cu oder Kunststoff
Anzahl der Heizkreise: 5
Fabrikat: Strawa
Typ: e-class 63 VA
angebotenes gleichwertiges Fabrikat nach Wahl des
Bieters:
Fab.: .....................
Typ : .....................
(Technische Unterlagen sind beizulegen wenn
abweichendes Fabrikat angeboten wird).
zu liefern und zu montieren
Menge: 3,000 St

**10.200 Fussbodenheizungsverteiler**
mit Vor- und Rücklaufbalken aus
Edelstahl VA
Entlüftungsventile, Stopfen 1/2",
selbstdichtend, Abgang mittig 1/2"
Wandhalter mit Schalldämmeinlage,
komplett mit Schrauben und Dübeln
Primärseite: 2 Kugelventile 1"
Sekundär: 3/4" AG mit Konus
incl. Klemmverschraubungen für
Heizkörperanbindeleitungen Cu oder Kunststoff
Anzahl der Heizkreise: 7
Fabrikat: Strawa
Typ: e-class 63 VA
angebotenes gleichwertiges Fabrikat nach Wahl des
Bieters:
Fab.: .....................
Typ : .....................
(Technische Unterlagen sind beizulegen wenn
abweichendes Fabrikat angeboten wird).
zu liefern und zu montieren
Menge: 2,000 St

**10.210 Fussbodenheizungsverteiler**
mit Vor- und Rücklaufbalken aus
Edelstahl VA
Entlüftungsventile, Stopfen 1/2",
selbstdichtend, Abgang mittig 1/2"
Wandhalter mit Schalldämmeinlage,
komplett mit Schrauben und Dübeln
Primärseite: 2 Kugelventile 1"
Sekundär: 3/4" AG mit Konus
incl. Klemmverschraubungen für
Heizkörperanbindeleitungen Cu oder Kunststoff
Anzahl der Heizkreise: 8
Fabrikat: Strawa
Typ: e-class 63 VA
angebotenes gleichwertiges Fabrikat nach Wahl des
Bieters:
Fab.: .....................
Typ : .....................
(Technische Unterlagen sind beizulegen wenn
abweichendes Fabrikat angeboten wird).
zu liefern und zu montieren
Menge: 2,000 St

**10.220 Fussbodenheizungsverteiler**
mit Vor- und Rücklaufbalken aus
Edelstahl VA
Entlüftungsventile, Stopfen 1/2",
selbstdichtend, Abgang mittig 1/2"
Wandhalter mit Schalldämmeinlage,
komplett mit Schrauben und Dübeln
Primärseite: 2 Kugelventile 1"
Sekundär: 3/4" AG mit Konus
incl. Klemmverschraubungen für
Heizkörperanbindeleitungen Cu oder Kunststoff
Anzahl der Heizkreise: 9
Fabrikat: Strawa
Typ: e-class 63 VA
angebotenes gleichwertiges Fabrikat nach Wahl des
Bieters:
Fab.: .....................
Typ : .....................
(Technische Unterlagen sind beizulegen wenn
abweichendes Fabrikat angeboten wird).
zu liefern und zu montieren
Menge: 3,000 St

**10.230 Fussbodenheizungsverteiler**
mit Vor- und Rücklaufbalken aus
Edelstahl VA
Entlüftungsventile, Stopfen 1/2",
selbstdichtend, Abgang mittig 1/2"
Wandhalter mit Schalldämmeinlage,
komplett mit Schrauben und Dübeln
Primärseite: 2 Kugelventile 1"
Sekundär: 3/4" AG mit Konus
incl. Klemmverschraubungen für
Heizkörperanbindeleitungen Cu oder Kunststoff
Anzahl der Heizkreise: 10
Fabrikat: Strawa
Typ: e-class 63 VA
angebotenes gleichwertiges Fabrikat nach Wahl des
Bieters:
Fab.: .....................
Typ : .....................
(Technische Unterlagen sind beizulegen wenn
abweichendes Fabrikat angeboten wird).
zu liefern und zu montieren
Menge: 3,000 St

**10.240 Unterputz-Strawaschrank Mod. 80**
Einbautiefe 80-120mm
Typ: 1,0
BxH: 575 x 710
für Heizungsverteiler mit  5 Anschlüssen
angebotenes gleichwertiges Fabrikat nach Wahl des
Bieters:
Fab.: .....................
Typ : .....................
(Technische Unterlagen sind beizulegen wenn
abweichendes Fabrikat angeboten wird).
zu liefern und zu montieren
Menge: 3,000 St

**10.250 Unterputz-Strawaschrank Mod. 80**
Einbautiefe 80-120mm
Typ: 1,5
BxH: 725 x 710
für Heizungsverteiler mit 6-8 Anschlüssen
angebotenes gleichwertiges Fabrikat nach Wahl des
Bieters:
Fab.: .....................
Typ : .....................
(Technische Unterlagen sind beizulegen wenn
abweichendes Fabrikat angeboten wird).
zu liefern und zu montieren
Menge: 4,000 St

**10.260 Unterputz-Strawaschrank Mod. 80**
Einbautiefe 80-120mm
Typ: 2,0
BxH: 875 x 710
für Heizungsverteiler mit 9-11 Anschlüssen
angebotenes gleichwertiges Fabrikat nach Wahl des
Bieters:
Fab.: .....................
Typ : .....................
(Technische Unterlagen sind beizulegen wenn
abweichendes Fabrikat angeboten wird).
zu liefern und zu montieren
Menge: 6,000 St

**10.270 Strawa Anschlußgarnitur AG1V-WMZ**
Baulänge: 120 mm
angebotenes gleichwertiges Fabrikat nach Wahl des
Bieters:
Fab.: .....................
Typ : .....................
(Technische Unterlagen sind beizulegen wenn
abweichendes Fabrikat angeboten wird).
zu liefern und zu montieren
Menge: 13,000 St

### Titel 11 Fernwärmeleitungen Heizung

**11.010 FLEXWELL - Fernheizkabel DN 50 Typ FHK 60/148**
werkseitig vorgefertigte und endgeprüfte
Rohrverbundkonstruktion in doppelwandiger Ausführung
flexibel, selbstkompensierend, doppelwandig,
wärmegedämmt Betriebstemperaturen: von -169°C bis 150°C
Auslegung: PN 25
bestehend aus:
einem gewelltem Edelstahlinnenrohr, wendelförmig
angeordneten Überwachungsadern zur lückenlosen
Überwachung der gesamten Rohrleitung,
einer Wärmedämmung aus flexiblem FCKW-freien
Polyurethan-Hartschaum mit
wendelförmigen Abstandhaltern aus gleichem Material,
einem gewellten Stahlmantelrohr sowie einem
durchgehenden Korrosionsschutz aus einer doppelten
Polymentschicht und einem nahtlos
aufextrudierten Polyethylen-Mantel, entsprechend AGI-
Arbeitsblatt Q 167.
angebotenes gleichwertiges Fabrikat nach Wahl des
Bieters:
Fab.: .....................
Typ : .....................
(Technische Unterlagen sind beizulegen wenn
abweichendes Fabrikat angeboten wird).
zu liefern und zu montieren
Menge: 32,000 lfdm

**11.020 FHK - Mauer-Bodendurchführung Typ FHK 60/148, DN 50**
Typ: Gussring FHK Arb.-Blatt 3.305.1
aus profilierter Guss-Dichtungsbuchse mit
dauerbeständigem Dichtring,
komplett in wasserdichter Ausführung
angebotenes gleichwertiges Fabrikat nach Wahl des
Bieters:
Fab.: .....................
Typ : .....................
(Technische Unterlagen sind beizulegen wenn
abweichendes Fabrikat angeboten wird).
zu liefern und zu montieren
Menge: 4,000 St

**11.030 FHK - Anschlussverbindung Typ FHK 60/148**
zur Herstellung einer kraftschlüssigen Verbindung von
Innnen- und Aussenwellrohr, sowie für den Übergang auf
weiterführende Rohrleitungen,
mit Ansschlussvorrichtung für die Überwachungsanlage
Typ GR: FHK Arb.-Blatt 3.301.1
Graphitdichtung DN 50, PN 25,
angebotenes gleichwertiges Fabrikat nach Wahl des
Bieters:
Fab.: .....................
Typ : .....................
(Technische Unterlagen sind beizulegen wenn
abweichendes Fabrikat angeboten wird).
zu liefern und zu montieren
Menge: 4,000 St

**11.040 Verbindungsmuffe RMBD 3 für FHK 60/148**
Fabrikat: Fa. Brugg
angebotenes gleichwertiges Fabrikat nach Wahl des
Bieters:
Fab.: .....................
Typ : .....................
(Technische Unterlagen sind beizulegen wenn
abweichendes Fabrikat angeboten wird).
angebotenes gleichwertiges Fabrikat nach Wahl des
Bieters:
Fab.: .....................
Typ : .....................
(Technische Unterlagen sind beizulegen wenn
abweichendes Fabrikat angeboten wird).
zu liefern und zu montieren
Menge: 4,000 St

**11.050 Koordination Tiefbau**
Abpflockung der geplanten Leitungstrasse.
Koordination Grabenherstellung, Verfüllung, etc. mit
der Baufirma.
Menge: 1,000 Psch

**11.060 Trassenwarnband**
für die unterirdische Verlegung von Fernwärmeleitungen
Aufdruck
"Achtung Fernwärmeleitung"
Rolle á 100 m Länge
zu liefern und verlegen
Menge: 1,000 St

**11.070 Anschlussdose**
zur Schleifenverdrahtung an Rohrendpunkten, aus
spritzwassergeschütztem
Gehäuse, Schutzart IP 54/65, Material Duroplast, mit
Anschlussklemmen.
Fabrikat: Brugg
Typ: WIREM AD
einschl. sämtlicher elektrischer Anklemmarbeiten inkl.
erforderlichen Kleinteilen wie Anschlussdosen, usw.
angebotenes gleichwertiges Fabrikat nach Wahl des
Bieters:
Fab.: .....................
Typ : .....................
(Technische Unterlagen sind beizulegen wenn
abweichendes Fabrikat angeboten wird).
zu liefern und zu montieren
Menge: 1,000 St

**11.080 Messanschlussdose**
zum Anschluss eines Handprüfgerätes Typ: WIREM BS-MH2
aus spritzwassergeschütztem Gehäuse, Schutzart IP 54/
65, Material Duroplast, mit Anschlussklemmen und
Steckbuchse.
einschl. sämtlicher elektrischer Anklemmarbeiten inkl.
erforderlichen Kleinteilen wie Anschlussdosen, usw.
angebotenes gleichwertiges Fabrikat nach Wahl des
Bieters:
Fab.: .....................
Typ : .....................
(Technische Unterlagen sind beizulegen wenn
abweichendes Fabrikat angeboten wird).
zu liefern und zu montieren
Menge: 1,000 St

### Titel 12 Anlagendokumentation

**12.010 Anlagendokumentation**
Nach Fertigstellung der Anlagen sind dem
Bauherren in 3-facher Ausfertigung in beschrifteten
Ordnern folgende Unterlagen zu übergeben:

1.) Revisionszeichnungen (1 Satz farbig)
2.) Wartungsanleitungen
3.) Prüfbescheide
4.) Anlagenbeschreibung
5.) Bedienungsanleitung
6.) Elektroschaltpläne
7.) Einweisungsprotokoll
8.) Inbetriebnahmeprotokolle
9.) Revisionszeichnungen und -zeichnungen auf Stick in
dwg-und pdf-Format
Menge: 1,000 St

### Titel 13 Unvorhergesehenes und Taglohnarbeiten

*Hinweis*
Ein Anspruch auf die Positionen dieses
Titels besteht nicht.
Taglohnarbeiten dürfen nur nach Freigabe
durch die Bauleitung ausgeführt werden
und sind dann täglich zur Unterschrift
vorzulegen.

*Hinweis*
Folgende Stunden werden vorgesehen:
(in die Stundensätze sind sämtliche Nebenkosten, wie
Montagezulagen, Fahrtkosten usw. einzurechnen)

**13.010 Montageleiter**
Stundensatz
Menge: 10,000 Std.

**13.020 Obermonteur**
Stundensatz
Menge: 20,000 Std.

**13.030 Monteur**
Stundensatz
Menge: 10,000 Std.

**13.040 Auszubildender**
Stundensatz
Menge: 1,000 Std.

USt %: 19,00
